# Sanierung und Umbau Schulzentrum
Angebotsaufforderung (GAEB DA XML 3.3, DA83)
Projekt: ZGM 2018-17
Beschreibung: PV-Anlage Schulzentrum
Währung: EUR
Auftraggeber: Stadt Coesfeld, Markt 8, 48653 Coesfeld, Telefon 02541 / 9391265, Fax 02541, E-Mail info@coesfeld.de
Erstellt mit: SOFTTECH GmbH / GXML Toolbox V3.3 R20230503, AVANTI pro 2024, 04.12.2025

## Zusätzlicher Text
$(Kunde_Briefanrede)

wir bedanken uns für Ihre Anfrage und bieten Ihnen, unter Berücksichtigung unserer
allgemeinen Geschäftsbedingungen (AGB) die von Ihnen gewünschten Leistungen, freibleibend an.
Die AGB`s können Sie auf unserer Homepage unter https://www.elektro-moennig.de/unternehmen/elektro/agb einsehen.
Auf Anfrage senden wir Ihnen diese gerne zu.
Unser Angebot ist nach Angebotserstellung für eine Woche verbindlich und es gelten die Richtlinien nach BGB.
Eine fach- und termingerechte Ausführung können wir Ihnen im Voraus zusichern.
Für weitere Rückfragen stehen wir Ihnen gerne zur Verfügung.

Mit freundlichen Grüßen

Reinhard Lembeck

----------------------------------------------------------------------------------------------------------------------------------------------------------

Information zur Verarbeitung Ihrer personenbezogenen Daten nach der Datenschutzgrundverordnung (DSGVO)

Die Elektro Mönnig GmbH & Co. KG, Borkener Str. 128 A, 48653 Coesfeld  (Geschäftsführer Gregor Lesting),  erhebt Ihre Daten zum Zweck der Vertragsdurchführung,
zur Erfüllung ihrer vertraglichen und vorvertraglichen Pflichten.

Die Datenerhebung und Datenverarbeitung ist für die Durchführung des Vertrages erforderlich und beruht auf Artikel 6 Abs. 1 b DSGVO. Ihre Daten werden an Dritte übermittelt,
sofern dies für die Abwicklung des Vertrages mit Ihnen erforderlich ist.

Die Daten werden gelöscht, sobald sie für den Zweck ihrer Verarbeitung nicht mehr erforderlich sind, bzw. gesetzliche und steuerrechtliche Aufbewahrungsfristen abgelaufen sind.

Sie haben das Recht, Auskunft der bei uns über Sie gespeicherten Daten zu beantragen, sowie bei Unrichtigkeit der Daten die Berichtigung oder bei unzulässiger Datenspeicherung
die Löschung der Daten zu fordern.

Ihnen steht ein Beschwerderecht bei der Aufsichtsbehörde zu (Landesbeauftragte für Datenschutz und Informationsfreiheit NRW, Kavalleriestraße 2-4, 40213 Düsseldorf).

## Allgemeine Baubeschreibung
Allgemeine Baubeschreibung

1. Allgemeines

Die Stadt Coesfeld beabsichtigt, das Schulzentrum an der Holtwicker Str. 4-8 zu modernisieren, in Teilen umzubauen und durch Neubaukörper zu erweitern.

Adresse:
Holtwicker Str. 4-8
48653 Coesfeld

Die Modernisierung des Schulzentrums Coesfeld beinhaltet die Sanierung und Modernisierung der unter Denkmalschutz stehenden 70er Jahre Baukörper sowie eine Erweiterung des Schulkomplexes um weitere Neubauten - das Schulhaus für die Theodor-Heuss Realschule (THRS) sowie ein Mensa-Neubaukörper. Bauzeitliche Materialien und Elemente des 70er Jahre Baukörpers werden aufgrund ihres Denkmalwertes berücksichtigt und wenn möglich erhalten.

Im Gebäudeinneren wird ein Referenzraum zur Veranschaulichung des Originalbestandes erhalten.

Das Gebäude erhält eine neue Gebäudehülle unter Berücksichtigung des Denkmalschutzes in Anlehnung an den Bestand sowie unter Einhaltung des aktuell gültigen EnEV Standards.

Erneuert werden außerdem die gesamte Haustechnik.

Die Freianlagen werden nutzerfreundlicher gestaltet und eine städtebauliche Anbindung zur Innenstadt hergestellt.

Als Projektziele stehen ein respektvoller Umgang mit den Bestandsbauten und deren Einbettung in die Umgebung, eine Wiedernutzbarmachung und Optimierung der Qualitäten und Ressourcen, die das Gebäude bietet, sowie eine hohe Wirtschaftlichkeit des Gesamtprojektes und seiner Teilsysteme in Erstellung, Betrieb und Unterhalt.

Der aktuelle Panungs- und Bauumfang umfasst folgende Objekte:

- Gebäudeteil Baujahr 1977 (Bauteil 1-4)
- Neubau "Schulhaus" als Erweiterung THRS (Bauteil 6)
- Toilettengebäude Baujahr 1977 (Bauteil 7)
- Neubau Mensa (Bauteil 3)

Um den Bedarf an Interimsflächen so gering wie möglich zu halten ist eine Umsetzung der Gesamtmaßnahme in jeweils drei Bauabschnitten geplant. Die aktuell vorgesehen Bauabschnitte umfassen die folgenden Maßnahmen:

BA I:  Neubau Mensa, Neubau Schulhaus (Ausführung abgeschlossen)
BA II:  Sanierung Bauteil 3 und 4 (Ausführung abgeschlossen)
BA III:  Sanierung Bauteil 1, 2 und 7 (Umfang dieses Leistungsverzeichnisses)

1. Bauabschnitt:
Im ersten Bauabschnitt werden die beiden Neubauten erstellt - der Neubau der Mensa BT 3
und das Schulhaus BT 6, sowie die dazugehörigen Außenanlagen.

2. Bauabschnitt:
Nach der Inbetriebnahme der Neubauten werden im 2. Bauabschnitt die Bestandsgebäude Bauteil 3 mit dem Pädagogischen Zentrum und Bauteil 4 saniert.

3. Bauabschnitt:
Nach Beendigung der Sanierung BT 3 und 4 werden die Bauteile 1, 2 und 7 modernisiert.

2. Baulogistik

Das Baulogistikhandbuch und Baulogistikphasenpläne des Baulogistikplaners, sowie das
ablösende Handbuch und Planung der Baulogistikfirma sind zu beachten.

1. Transportlogistik
2. Die Transportwege sind den Baulogistikplänen zu entnehmen. Mittels eines Onlineavisierungssystems (OAS) werden alle Transporte erfasst und gesteuert. Lieferanten können Zeitfenster und Ressourcen (Ladestellen, Krane, etc.) buchen.

Anlieferungen sind ausschließlich über ein durch den AN Baulogistik zu lieferndes Online - Avisierungssystem anzumelden. Kontrolliert wird die Zufahrt durch das zuständige Baulogistikpersonal.
Anlieferungen zu den "Stoßzeiten" des Schulbetriebs (Beginn, Ende) sind nicht möglich.

Koordination der An- und Ablieferungen
- Installation einer onlinebasierten Transportanmeldung (Onlineavisierungssystem - OAS)
- Buchung von Ladezeiten und -zonen sowie weiterer Ressourcen (Ladezone, Kran, Bauaufzug, Lagerflachen, etc.) durch die Auftragnehmer
- Minimierung der Beeintrachtigung des an die Baustelle grenzenden offentlichen Straßenverkehrsnetzes
- Steigerung der Produktivitat der am Bau Beteiligten durch die Optimierung der Leistungsfahigkeit der Zu- und Abfahrten, Warte- und Ladezonen, Baustraßen sowie der horizontalen und vertikalen Fördermittel
- Just-In-Time Versorgung
- Minimierung der Verweildauer der Fahrzeuge auf dem Baustellengelände
- Lagerflächenmanagement

1. Angaben zum PKW- und Baustellenverkehr:
2. Bau - und Lieferfahrzeuge dürfen nicht außerhalb der gekennzeichneten Flächen im öffentlichen Straßenbereich geparkt werden. Private PKW der Baustellenmitarbeiter dürfen nicht in den Bereich des Baufeldes einfahren. Parkplätze für PKW stehen nicht zur Verfügung. Das Baufeld darf nur über den gekennzeichneten Zugang betreten und verlassen werden.

1. Angaben zum Personenverkehr
2. Das Baufeld darf nur von Personen betreten werden, die einen gültigen Baustellenausweis mit
3. sich führen. Dieser Ausweis wird durch den AN Baulogistik nach Vorlage definierter Unterlagen
4. zeitlich befristet ausgestellt.

3. Baustelleneinrichtung

Der Bieter hat auf Basis des Baustelleneinrichtungsplanes des Baulogistikers vor Beginn der Arbeiten die
Aufstellung von eigenen Material-/Magazincontainern - sofern dies in der Baustelleneinrichtung vorgesehen sind - zu konzipieren und mit der Objektüberwachung und Baulogistik abzustimmen.

Gerüst / Kran

Die Gestellung eines Fassadengerüstes erfolgt bauseits; diese beinhaltet:

Fassadengerüst, Arbeits- und Schutzgerüst, LK3, W06, mit Gerüsttreppen.

Je Baubschnitt 1 Personen-Material-Transportbühne, Tragkraft 1.500 kg, 7 Personen zulässig,
Ausführung über 3  Etagen, (EG / 1.OG / 2.OG ), Lastbühne Innenmaß (LxB) 2,50 x1,40 m, Durchlader
Rampe in den Geschossen zur Überwindung des Höhenunterschiedes zwischen
OK Brüstung = OK Lastbühne und FFB im Geschoss. Höhenunterschied ca. 85 cm,
2 Stück Be- und Entladestationen.

Stationäre Kräne des Rohbauers können eventuell in direkter Abstimmung zwischen AN Putz und AN Rohbau genutzt werden. Eine Verrechnung der Kosten erfolgt direkt zwischen den Auftragnehmern.

Darüber hinaus erforderliche Hebezeuge sind durch den AN vorzusehen und sind mit dem Angebot preislich abgegolten.

Baustellencontainer
Container für Tagesunterkünfte und Bürocontainer müssen kostenpflichtig über die Baulogistikfirma
gemietet werden. Die Abrechnung erfolgt direkt zwischen AN und AN Baulogistik.
Details sind der Anlage 12 Baulogistik zu entnehmen.

Die sonstige allgemeine Baustelleneinrichtung ist im Leistungsumfang Baulogistik enthalten.
hierdurch werden gestellt:

Koordination
Baulogistiker, Zutrittskontrolle, Transportkoordination

Baustrom
Baustromverteilung mit Hauptverteiler V400, Etagenverteiler V63/V100.

Bauwasser
Bauwasseranschlüsse einschließlich Wasseruhren und Bauwasserleitungen sowie Zapfstellen

Bauzaun
Lieferung, Vorhaltung, Umsetzung und Rückbau

Beschilderungen
Baustellenbeschilderung / Verkehrsführung, Fluchtwegbeschilderung

Verkehrsflächen
Winterdienstarbeiten, Lagerflächen, Fahrflächen, Beleuchtungen

Gebühren
Strom und Wasser werden unentgeltlich zur Nutzung überlassen.

Nicht enthalten sind
Abwasseranschlüsse. Die Baustelleneinrichtung ist auf diese Vorgaben hin auszulegen.

4. Angaben zu den generellen Baustellenöffnungszeiten

Montag bis Freitag von 07:00 Uhr bis 19:00 Uhr.

An Samstagen, Sonntagen und Feiertagen ist die Baustelle in der Regel geschlossen. Eine Verlängerung der Öffnungszeiten muss beim AG bzw. beim AN Baulogistik beantragt werden. Der Aufenthalt auf dem Baufeld außerhalb der Öffnungszeiten ist verboten.

1. Prüfungszeiträume
2. siehe Objektbezogene Vertragsbedingungen, (6) Terminliche Abwicklung.

5. Freizuhaltende Flächen

Während der Ausführung der Maßnahme sind die Feuerwehrzufahrten und Feuerwehraufstellflächen zwingend freizuhalten.

6. Schutz von Verkehrsflächen, Bäumen, Bauwerken

Der Auftragnehmer garantiert den Schutz von Verkehrsflächen und Bauwerken. Der AN hat fernen bei sämtlichen Tätigkeiten darauf zu achten, dass der schützenswerte Baumbestand nicht beeinträchtigt wird.

Beschädigte Verkehrsflächen und Freiflächen die keiner späteren Überarbeitung unterliegen sind nach dem Abschluss der Leistung durch den Verursacher zu dessen Lasten wieder herzurichten und in den ursprünglichen Zustand zurückzuversetzen.

7. Baustellensauberkeit

Transportverschmutzungen der Verkehrswege sind unmittelbar nach erfolgtem Transport durch den Verursacher zu beseitigen.

Verschmutzungen innerhalb des Gebäudes oder in Zugangsbereich sind arbeitstäglich zu beseitigen.

8. Lagerung von Arbeitsmaterial und Baustoffen

Lagerräume im Gebäude stehen nicht zur Verfügung.

9. Teilnahmen an Baustellenbesprechung

Gegenüber dem Auftraggeber und dem Erfüllungsgehilfen ist der Auftragnehmer alleiniger Vertretungspartner. Subauftragnehmer sind nicht zur Vertretung befugt.

Zur sachgerechten Teilnahme an Besprechungen verpflichtet sich der Auftragnehmer, dass nur Leitungspersonal mit ausreichenden Vollmachten eingesetzt wird. Das Leitungspersonal ist namentlich
zu benennen und muss in der Person gleichbleibend und deutschsprachig sein.

## Planunterlagen
Planunterlagen

| Verfasser | Bezeichnung / Inhalt | Dateiname (PDF) |
| --- | --- | --- |
| Pläne Übersichten |  |  |
| 706 Objektplanung Gebäude u. Freianlagen | Übersicht Bauabschnitt 2, / BT 3 u. BT 4 | 5_Ü_706_ÜB_--_002_00_O_2 BA A1020 |
| 706 Objektplanung Gebäude u. Freianlagen | Längsschnitt A-A Schulstraße / BT 2, 3 u. 5 | 5_Ü_706_SN_AA_000_02_P_A3001 |
| 706 Objektplanung Gebäude u. Freianlagen | Querschnitt C-C Gesamt, BT1, Schulstraße, BT 2 | 5_Ü_706_SN_CC_000_02_P_A3003 |
| Pläne 2.BA, Bauteile 3 u. 4 |  |  |
| 706 Objektplanung Gebäude u. Freianlagen | Grundriss KG BT 2 | 5_2_706_GR_-1_000_06_P_A2020 |
| 706 Objektplanung Gebäude u. Freianlagen | Grundriss EG BT 2 | 5_2_706_GR_00_000_08_P_A2120 |
| 706 Objektplanung Gebäude u. Freianlagen | Grundriss 1.OG BT 2 | 5_2_706_GR_01_000_08_P_A2220 |
| 706 Objektplanung Gebäude u. Freianlagen | Grundriss UG BT 1 | 5_1_706_GR_-1_000_05_P_A2010 |
| 706 Objektplanung Gebäude u. Freianlagen | Grundriss EG BT 1 | 5_1_706_GR_00_000_08_P_A2110 |
| 706 Objektplanung Gebäude u. Freianlagen | Grundriss 1.OG BT1 | 5_1_706_GR_01_000_07_P_A2210 |
| 706 Objektplanung Gebäude u. Freianlagen | Grundriss 2.OG BT1 | 5_1_706_GR_02_000_06_P_A2310 |
| 706 Objektplanung Gebäude u. Freianlagen | Deckenspiegel KG BT 2 | 5_2_706_DS_-1_000_00_A_A6020 |
| 706 Objektplanung Gebäude u. Freianlagen | Innendämmung EG BT 2 | 5_2_706_PP_00_000_00_P_Innendämmung_A7120.pdf |
| 706 Objektplanung Gebäude u. Freianlagen | Innendämmung 1.OG BT 2 | 5_2_706_PP_01_000_00_P_Innendämmung_A7220 |
| 706 Objektplanung Gebäude u. Freianlagen | Deckenspiegel UG BT 1 | 5_1_706_DS_-1_000_00_A_A6010 |
| 706 Objektplanung Gebäude u. Freianlagen | Innendämmung EG BT 1 | 5_1_706_PP_00_000_00_P_Innendämmung_A7110 |
| 706 Objektplanung Gebäude u. Freianlagen | Innendämmung 1.OG BT4 | 5_1_706_PP_01_000_00_P_Innendämmung_A7210 |
| 706 Objektplanung Gebäude u. Freianlagen | Innendämmung 2.OG BT4 | 5_1_706_PP_02_000_00_P_Innendämmung_A7310 |
| 706 Objektplanung Gebäude u. Freianlagen | Fassadenschnitt BT 2 | 5_2_706_SN_--_000_01_P_Fassade A3023 |
|  | Baupysik |  |
| 736 Bauphysik | Genehmigungsplanung Thermische Bauphysik | 210611_SZCOE_04_WS_02.pdf |
|  | Baulogistikphasenpläne |  |
| 301 Baustellenlogistik | Baulogistikphasenplan Bauabschnitt 3 | 51145 Baulogistikplan 3 BA 25.07.2025.pdf |
| 301 Baustellenlogistik | Hinweise Baulogistikphasenplan Bauabschnitt 3 | Anweisungen Baulogistik_zu_3.Bauabschnitt.pdf |
|  | Baulogistikhandbuch |  |
| 301 Baustellenlogistik | Baulogistikhandbuch + Anlagen 01 bis 13 | Baulogistikhandbuch Schulzentrum Coesfeld, aktuelle Version zum 01.02.2023 |

## 56 Putz- und Stuckarbeiten, 3. BA (VE 320)
Datum: 04.12.2025

### Titel 03 3. BA, BT 1 und BT 2

#### Untertitel 03.01 Baustelleneinrichtung / Vorbereitende Arbeiten

*Hinweis: Baustelleneinrichtung*
Baustelleneinrichtung:

Bauseitige Baustelleneinrichtung:
siehe Allgemeine Baubeschreibung, Punkt 3.

Das Einrichten, Unterhalten und Räumen der darüber hinaus
für die Ausführung der eigenen Arbeiten erforderlichen Baustelleneinrichtung gemäß Nebenleistungen der VOB
ist in die Einheitspreise einzukalkulieren
(sofern nicht in gesonderten Positionen erfasst)
wie z.B.:

- Hebezeuge und Fördergeräte

- Geräte und Werkzeuge

- Magazine zur Unterbringung von Geräten und Material

- Arbeits- und Schutzgerüste, sowie Traggerüste der
  Bemessungsklasse A

- Abdeckungen und Umwehrungen von Öffnungen

- Schutz von Bau- und Anlagenteilen durch loses Abdecken,
  Abhängen oder Umwickeln mit Bautenschutzfolien

- Messungen für das Ausführen und Abrechnen der Arbeiten

- Schutz- und Sicherheitsmaßnahmen nach den
  Unfallverhütungsvorschriften und den
  behördlichen Bestimmungen

-  Liefern der Betriebsstoffe

- Befördern aller Stoffe und Bauteile zu den
  Verwendungsstellen und etwaiges Rückbefördern

- Sichern der Arbeiten gegen Niederschlagswasser, und seine
  etwa erforderliche Beseitigung

- Entsorgen von Abfall aus dem Bereich des Auftragnehmers
  sowie Beseitigen der Verunreinigungen, die von den Arbeiten
  des Auftragnehmers herrühren

- Entsorgen von Abfall aus dem Bereich des Auftraggebers bis
  zu einer Menge von 1 m3, soweit der Abfall nicht
  schadstoffbelastet ist

*Hinweis: Hinweise zu Gerüsten*
Hinweise zu Gerüsten:

Gerüste für die Ausführung von Arbeiten an Wänden und Decken mit einer Höhe von mehr als 3,50 m sind in der nachfolgenden Position erfasst.

**03.01.0000 Gerüste an zu bearbeitenden Flächen > 3,50 m über Standfläche**
Auf-, Um- und Abbauen sowie Vorhalten von Gerüsten für eigene Leistungen, sofern die zu bearbeitende oder zu bekleidende Fläche höher als 3,50 m über der Standfläche des hierfür erforderlichen Gerüstes liegt.

Vergütung als Besondere Leistung DIN 18340, Ziffer 4.2.3 VOB/C.
Menge: 1,000 psch

#### Untertitel 03.02 Innenputzarbeiten

*Hinweis: KALKZEMENTPUTZ IN WC-RÄUMEN*
KALKZEMENTPUTZ IN WC-RÄUMEN

Ausführung in Räumen mit zu verfliesenden Wandflächen,
in verschiedenen Etagen an verschiedenen Einbauorten,
jeweils an einzelnen Wänden.

Kleinflächen werden nicht gesondert vergütet.

Einbauhöhen: bis ca. 3,25 m

BT 1, 1. OG: ca. 30 m2

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
BT 1, 2. OG: ca. 60 m2

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
BT 2, EG (2 identische Blöcke): ca. 110 m2

**03.02.0001 Schutzabdeckung von Fenstern**
Schutzabdeckung von Fenstern,
bestehend aus Abdeckfolie und Klebeband oder selbstklebender Folie,
herstellen, vorhalten und rückstandsfrei beseitigen.
Menge: 10,000 m2

**03.02.0002 Verunreinigungen entfernen**
Auf dem Untergrund sichtbare Verunreinigungen, an Wänden trocken entfernen, wie Anstrichreste, Mörtelreste, Mörtelgrate, Öl, Ausblühungen, Staub, Schmutz etc.
Menge: 40,000 m2

**03.02.0003 Haftspachtelung für Kalk-Zementputz**
Mineralische Putzhaftbrücke aufbringen, auf Betonwänden oder
auf großformatigem Kalksandsteinmauerwerk (> 50 x 25 cm), Druckfestigkeitskategorie CS IV nach EN 998-1, ca. 3-5 mm dick, vollflächig auftragen und bei Mörtelansteifung horizontal aufrauen.
Vor Weiterarbeit trocknen und erhärten lassen.
Menge: 25,000 m2

**03.02.0004 Kalkzementputz an Wänden - Q2 abgezogen**
Einlagiges Innenputzsystem DIN 18550, auf Wänden,
Putzgründe wie vor beschrieben, aus Kalkzementputz
DIN 998-1, Putzklasse P II/CS II, wasserabweisend,
Qualitätsstufe Q2 - abgezogen, mindestens 10 mm dick auftragen,
eben und fluchtrecht verzogen, nach dem Ansteifen nachgeschabt. Standzeit: pro mm Putzdicke / 1 Tag.
Menge: 210,000 m2

**03.02.0005 Zulage Kalkzementputz an Wänden: Qualitätsstufe Q3 - abgezogen**
Zulage zu Position 03.02.0004 für die Ausführung des Kalkzementputzes an Wänden in Qualitätsstufe Q3 - abgezogen.
Menge: 40,000 m2

**03.02.0006 Zulage Mehrputzdicke an Wänden je 5 mm**
Zulageposition zu Pos. 03.02.0004 für Mehrdicken
an Wänden je 5 mm Putzdicke.
Menge: 340,000 m2

**03.02.0007 Kalkzementputz an Leibungen, Q2 - abgezogen, 10 bis 25 cm**
wie Pos. 03.02.0004 jedoch Kalkzementputz an Leibungen,
Qualitätsstufe Q2 - abgezogen, Leibungsbreiten bis 40 cm.
Menge: 4,000 m

**03.02.0008 Zulage nachträgliches Beiputzen von Teilflächen bis 0,50 m2**
Zulage für das nachträgliches Beiputzen von Teilflächen bis 0,50 m2 mit Kalkzementputz, einschließlich fachgerechtem oberflächenbündigem Anschluss an die vorhandenen Flächen.
Menge: 2,000 m2

**03.02.0009 Zulage nachträgliches Beiputzen von Teilflächen von 0,51 bis 1,00 m2**
wie Pos. 03.02.0008 jedoch Teilflächen von 0,51 bis 1,00 m2.
Menge: 3,000 m2

**03.02.0010 Trennschnitte**
Trennschnitte herstellen an Übergängen zu anderen Bauteilen,
z.B. Decken, Zargen o.ä.
Menge: 35,000 m

**03.02.0011 Verputzen von Elektroinstallationsschlitzen**
Verputzen von Elektroinstallationsschlitzen mit Kalkzementputz,
Breiten bis 100 mm.
Menge: 20,000 m

**03.02.0012 Schließen von Schlitzen**
Schlitze im Zuge der Putzarbeiten schließen:

Prüfen der Dämmung und Entkopplung eingelegter Leitungen,
Ausstopfen der Hohlräume mit Mineralwolle und Überspannen der Fläche mit verzinktem Rippenstreckmetall oder Drahtgittergewebe.

Tiefen ca. 10 cm, Breiten ca. 20 bis 30 cm.
Menge: 20,000 m

**03.02.0013 Glasgittergewebe zum Überspannen unterschiedlicher Baustoffe**
Überspannen von unterschiedlichen Baustoffen mit alkalibeständigem Glasgittergewebe, Einbettung im oberen Drittel des Putzes.

Überlappung in Stoßbereichen mindestens 10 cm, auf benachbarte Bauteile mind. 20 cm, auch in kleineren Flächen.
Menge: 20,000 m2

**03.02.0014 Kantenprofil, verzinkt**
Verzinkte Kantenprofile liefern und an allen Ecken und Kanten lot- und fluchtgerecht einbauen, geeignet für Putzschichtdicken bis 15 mm.
Menge: 10,000 m

**03.02.0015 Putzabschlussprofil, verzinkt**
Verzinkte Putzabschlussprofile zur Herstellung von Dehnungsfugen oder von Putzabschlüssen lot- und fluchtgerecht einbauen, geeignet für Putzschichtdicken bis 15 mm.
Menge: 15,000 m

**03.02.0016 Selbstklebendes Leibungsanschlussprofil**
Selbstklebendes Leibungsanschlussprofil aus Hart-PVC mit Dichtlippe, weiß, schlagzäh, luftdicht gemäß DIN 4108-2, liefern und einbauen,
nach Verputz Knickteil entfernen.
Menge: 4,000 m

*Hinweis: GIPSPUTZ AUF NEUEN FENSTERBRÜSTUNGEN*
GIPSPUTZ AUF NEU ERSTELLTEN FENSTERBRÜSTUNGEN

Ausführung in allen Obergeschossen:

an Brüstungen zu Dachflächen im 1.OG:
Kalksandstein mit Stahlbetonrähm,
ca. 140 m

an Brüstungen hinter neuen Stahlbetonfassaden im 1. OG:
Porenbeton, Wärmeleitfähigkeit lambda = 0,09 W/(mK)
ca. 29 m

an Brüstungen im Bereich vorgehängter Stahlbetonfassaden
(1. OG und 2. OG):
Porenbeton, Wärmeleitfähigkeit lambda = 0,09 W/(mK),
ca. 115 m

Stahlbetonstützen an Fassaden werden bauseits mit
Trockenputz / Vorsatzsschalen bekleidet.

**03.02.0017 Gipsputz an Brüstungen aus Kalksandstein, Q2 - abgezogen**
Einlagiges Innenputzsystem DIN 18550, auf Brüstungen aus Kalksandstein, aus Gipsputz DIN 13279-1, Putzklasse P IV, Qualitätsstufe Q2 - abgezogen,
mindestens 10 mm dick auftragen, eben und fluchtrecht verzogen.

Höhe ca. 0,84 m;
der nachträgliche Beiputz an die Innenfensterbänke ist in gesonderter Position erfasst.
Menge: 143,000 m

**03.02.0018 Zulage Gipsputz an Brüstungen: Qualitätsstufe Q3 - geglättet**
Zulage zu Position 03.02.0017 für die Ausführung des Gipsputzes an Brüstungen in Qualitätsstufe Q3 - geglättet.
Menge: 143,000 m

**03.02.0019 Putzgrund für Putzsystem an Porenbetonbrüstungen**
Putzgrund für mineralisches Putzsystem an Porenbetonbrüstungen aufbringen, lösungsmittelfrei, wasserdampfdurchlässig, wetterbeständig, haftvermittelnd, das Saugvermögen reduzierend.

Höhe ca. 0,84 m
Menge: 187,000 m

**03.02.0020 Putzsystem an Brüstungen aus Porenbetonsteinen, Q2 - abgezogen**
Putzsystem auf Brüstungen aus Porenbetonsteinen
mit der Wärmeleitfähigkeit lambda = 0,09 W/(mK):

Leichtputz Typ II  (auf Kalk- oder Kalk-Zementbasis) oder Hybridputz mit kalkähnlichen Eigenschaften, mit mineralischen Leichtzuschlägen, jeweils schimmelhemmend und raumfeuchteregulierend,
Putzdicke ca. 10 bis 15 mm, falls erforderlich mit mineralischem Oberputz, Aufbau und Verarbeitung sowie Untergrundvorbehandlung nach Herstellerangaben.

Qualitätsstufe Q2 - abgezogen.

Einbauhöhe ca. 0,84 m;
der nachträgliche Beiputz an die Innenfensterbänke ist in gesonderter Position erfasst.
Menge: 215,000 m

**03.02.0021 Zulage Putzsystem an Brüstungen: Qualitätsstufe Q3 - geglättet**
Zulage zu Position 03.02.0020 für die Ausführung des Putzsystems an Brüstungen in Qualitätsstufe Q3 - geglättet.
Menge: 215,000 m

**03.02.0022 Zulage nachträgliches Einputzen von Fensterbänken**
Zulage für das nachträgliche unterseitige Einputzen von Fensterbänken (Massivholz), einschließlich fachgerechtem oberflächenbündigem Anschluss an die vorhandenen Flächen.
Menge: 143,000 m

**03.02.0023 Glasgittergewebe zum Überspannen unterschiedlicher Baustoffe**
Überspannen von unterschiedlichen Baustoffen mit alkalibeständigem Glasgittergewebe, Einbettung im oberen Drittel des Putzes.
Überlappung in Stoßbereichen mindestens 10 cm, auf benachbarten Bauteilen mind. 20 cm.

Ausführung zwischen Stahlbetonrähm und Kalksandsteinmauerwerk.
Menge: 143,000 m

**03.02.0024 Trennschnitte**
Trennschnitte herstellen an Übergängen zu anderen Bauteilen,
z.B. Stahlbetonstützen.
Menge: 397,000 m

*Hinweis: VORARBEITEN, SONSTIGE*

**03.02.0025 Schutzabdeckung von Fenstern**
Schutzabdeckung von Fenstern,
bestehend aus Abdeckfolie und Klebeband oder selbstklebender Folie,
herstellen, vorhalten und rückstandsfrei beseitigen.
Menge: 160,000 m2

**03.02.0026 Untergrundvorbehandlung - Farbe auf unverputzem Mauerwerk**
Trennschichten (Farbe) von unverputzen Mauerwerksflächen
unter Verwendung  von geeigneten Reinigungsmitteln / Verfahren säubern. Schleifstäube sind abzusaugen.

Abfälle fachgerecht auffangen und fachgerecht entsorgen.
Menge: 30,000 m2

**03.02.0027 Putz abschlagen, inkl. Schuttbeseitigung**
Putz im Innenbereich restlos abschlagen und Mauerwerk reinigen; Bauschutt entsorgen. Auch in kleinen Flächen, Putzdicke bis ca. 20 mm.
Menge: 40,000 m2

**03.02.0028 Ausgleichsputz aufbringen, in Teilflächen, Putzdicke ca. 10 mm,**
Ausgleichsputz aufbringen, in Teilflächen, Putzdicke ca. 10 mm, Mörtelgruppe P IV, Oberfläche abgezogen.

Die Ausführung des Ausgleichsputzes darf nur nach vorheriger Absprache mit der Bauleitung erfolgen.
Menge: 50,000 m2

**03.02.0029 Auffüttern von Leibungen mit Holzwolle-Leichtbauplatten**
Leibungen an Aufzügen etc. oberflächenbündig auffüttern,
mit Holzwolle-Leichtbauplatten, Breiten 20 cm,
Dicke der Auffütterung bis 20 mm.

Ausführung nur nach besonderer Anweisung durch die
örtliche Bauleitung.
Menge: 10,000 m

*Hinweis: UNTERGRUNDVORBEHANDLUNG, WÄNDE*

**03.02.0030 Verunreinigungen entfernen**
Auf dem Untergrund sichtbare Verunreinigungen, an Wänden trocken entfernen, wie Anstrichreste, Mörtelreste, Mörtelgrate, Öl, Ausblühungen, Staub, Schmutz etc.
Menge: 1160,000 m2

**03.02.0031 Gips-Aufbrennsperre für gipshaltigePutze**
Gips-Aufbrennsperre aufbringen, für gipshaltige Putze auf stark und unterschiedlich saugendem Mauerwerk.
Menge: 940,000 m

**03.02.0032 Haftbrücke für Gipsputz, Stahlbeton**
Organische Haftbrücke aufbringen, auf Betonwänden, Betonfertigteilen, auf Dämmstoffplatten (z.B. extrudiertes Polystyrol) oder Polystyrol- Schalungssteinen, zur Aufbringung von Gipsputz.
Menge: 160,000 m2

**03.02.0033 Haftbrücke für Gipsputz an Leibungen, 20 bis 25 cm**
wie Pos. 03.02.0032 jedoch Haftbrücke für Gipsputz an Leibungen,
Leibungsbreiten 20 bis 25 cm.
Menge: 200,000 m

**03.02.0034 Haftbrücke für Gipsputz an Leibungen, 40 cm**
wie Pos. 03.02.0032 jedoch Haftbrücke für Gipsputz an Leibungen,
Leibungsbreiten 40 cm.
Menge: 22,000 m

**03.02.0035 Haftbrücke für Gipsputz an Stahlbetonstützen / -pfeilern, Breiten ja c**
wie Pos.  03.02.0032, jedoch für Gipsputz an Stahlbetonstützen und -pfeilern, Breiten ja ca. 10 bis 40 cm, je Stützen- / Pfeilerseite.

Höhe bis ca. 3,20 m.
Menge: 50,000 m

**03.02.0036 Haftspachtelung für Kalk-Zementputz, Stahlbeton etc.**
Mineralische Putzhaftbrücke aufbringen, auf Betonwänden oder
auf großformatigem Kalksandsteinmauerwerk (> 50 x 25 cm), Druckfestigkeitskategorie CS IV nach EN 998-1, ca. 3-5 mm dick, vollflächig auftragen und bei Mörtelansteifung horizontal aufrauen.
Vor Weiterarbeit trocknen und erhärten lassen.
Menge: 150,000 m2

*Hinweis: UNTERGRUNDVORBEHANDLUNG, DECKEN*

**03.02.0037 Verunreinigungen entfernen**
Auf dem Untergrund sichtbare Verunreinigungen an Decken trocken entfernen, wie Anstrichreste, Mörtelreste, Mörtelgrate, Öl, Ausblühungen, Staub, Schmutz etc.
Menge: 20,000 m2

**03.02.0038 Haftbrücke für Gipsputz, Stahlbeton**
Organische Haftbrücke aufbringen, auf Betondecken,
zur Aufbringung von Gipsputz.
Menge: 20,000 m2

*Hinweis: INNENPUTZ, WÄNDE*

**03.02.0039 Gipsputz an Wänden, Q2 - abgezogen**
Einlagiges Innenputzsystem DIN 18550, auf Wänden, Putzgründe wie vor beschrieben, aus Gipsputz DIN 13279-1, Putzklasse P IV,
Qualitätsstufe Q2 - abgezogen,
mindestens 10 mm dick auftragen, eben und fluchtrecht verzogen.

Einbauhöhe: bis ca. 3,55 m.
Menge: 950,000 m2

**03.02.0040 Zulage Gipsputz an Wänden: Qualitätsstufe Q3 - geglättet**
Zulage zu Position 03.02.0039 für die Ausführung des Gipsputzes an Wänden in Qualitätsstufe Q3 - geglättet.
Menge: 950,000 m2

**03.02.0041 Gipsputz an Leibungen, Q2 abgezogen, 20 bis 25 cm**
wie Pos. 03.02.0039, jedoch Gipsputz an Leibungen,
Qualitätsstufe Q2 - abgezogen, Leibungsbreiten 20 bis 25 cm.
Menge: 200,000 m

**03.02.0042 Gipsputz an Leibungen, Q2 abgezogen, 40 cm**
wie Pos. 03.02.0039, jedoch Gipsputz an Leibungen,
Qualitätsstufe Q2 - abgezogen, Leibungsbreiten 40 cm.
Menge: 21,000 m

**03.02.0043 Zulage Gipsputz an Leibungen: Qualitätsstufe Q3 - geglättet**
Zulage zu Position 03.02.0041 für die Ausführung des Gipsputzes an Leibungen in Qualitätsstufe Q3 - geglättet.
Menge: 200,000 m

**03.02.0044 Gipsputz an Stahlbetonstützen / -pfeilern, Breiten ja ca. 10 bis 40 cm**
wie Pos. 03.02.0039, jedoch Gipsputz an Stahlbetonstützen / -pfeilern, Breiten ja ca. 10 bis 40 cm, Q2 - abgezogen.

Einbauhöhe: bis ca. 3,20 m.
Menge: 100,000 m

**03.02.0045 Zulage Gipsputz an Stahlbetonstützen / -pfeilern: Qualitätsstufe Q3 -**
Zulage zu Position 03.02.0044 für die Ausführung des Gipsputzes an an Stahlbetonstützen / -pfeilern in Qualitätsstufe Q3 - geglättet.
Menge: 100,000 m

**03.02.0046 Zulage Mehrputzdicke Gipsputz an Wänden je 5 mm**
Zulageposition zu Pos. 03.02.0039 für Gipsputz-Mehrdicken
an Wänden je 5 mm Putzdicke.
Menge: 430,000 m2

**03.02.0047 Kalkzementputz an Wänden - Q2 abgezogen**
Einlagiges Innenputzsystem DIN 18550, auf Wänden,
Putzgründe wie vor beschrieben, aus Kalkzementputz
DIN 998-1, Putzklasse P II/CS II, wasserabweisend,
Qualitätsstufe Q2 - abgezogen, mindestens 10 mm dick auftragen, eben und fluchtrecht verzogen, nach dem Ansteifen nachgeschabt. Standzeit: pro mm Putzdicke / 1 Tag.

Einbauhöhe: bis ca. 3,20 m
Menge: 180,000 m2

**03.02.0048 Zulage Kalkzementputz an Wänden: Qualitätsstufe Q3 - abgezogen**
Zulage zu Position 03.02.0047 für die Ausführung des Kalkzementputzes an Wänden in Qualitätsstufe Q3 - abgezogen.
Menge: 180,000 m2

**03.02.0049 Zulage Mehrputzdicke Kalkzementputz an Wänden je 5 mm**
Zulageposition zu Pos. 03.02.0047  für Mehrdicken Kalkzementputz
an Wänden je 5 mm Putzdicke.
Menge: 180,000 m2

**03.02.0050 Zulage nachträgliches Einputzen von Holz-Blockzargen**
Zulage für das nachträgliche Einputzen von Holz-Blockzargen mit Gipsputz, einschließlich fachgerechtem oberflächenbündigem Anschluss an die vorhandenen Flächen;
Abrechnung je Seite und Meter.
Menge: 15,000 m

**03.02.0051 Zulage nachträgliches Beiputzen von Teilflächen bis 0,50 m2**
Zulage für das nachträgliches Beiputzen von Teilflächen bis 0,50 m2 mit Gipsputz, einschließlich fachgerechtem oberflächenbündigem Anschluss an die vorhandenen Flächen.
Menge: 15,000 m2

**03.02.0052 Zulage nachträgliches Beiputzen von Teilflächen von 0,51 bis 1,00 m2**
wie Pos. 03.02.0051, jedoch Teilflächen von 0,51 bis 1,00 m2.
Menge: 130,000 m2

**03.02.0053 Verputzen von Elektroinstallationsschlitzen**
Verputzen von Elektroinstallationsschlitzen mit Gipsputz,
Breiten bis 100 mm.
Menge: 20,000 m

**03.02.0054 Trennschnitte**
Trennschnitte herstellen an Übergängen zu anderen Bauteilen,
z.B. Decken, Trockenbauwänden o.ä.
Menge: 330,000 m

*Hinweis: DECKENPUTZ*

**03.02.0055 Gipsputz an Decken**
Einlagiges Innenputzsystem DIN 18550,
Putzgründe wie vor beschrieben, aus Gipsputz DIN 13279-1,
Putzklasse P IV, Qualitätsstufe Q2 - geglättet, mindestens 10 mm auftragen, eben und fluchtrecht verzogen, nach dem Ansteifen abglätten.

Einbauhöhe: bis 3,52 m.
Menge: 20,000 m2

**03.02.0056 Zulage Mehrputzdicke Gipsputz an Decken je 5 mm**
Zulageposition zu Pos. 03.02.0055 für Gipsputz-Mehrdicken
an Decken je 5 mm Putzdicke.
Menge: 20,000 m2

*Hinweis: ZULAGEN KLEINFLÄCHEN*

**03.02.0057 Zulage für das Behandeln und Verputzen an Flächen <= 0,02 m2**
Menge: 5,000 St

**03.02.0058 Zulage für das Behandeln und Verputzen an Flächen >= 0,02 m2 <= 0,10 m**
Zulage für das Behandeln und Verputzen an Flächen
 >= 0,02 m2 <= 0,10 m2
Menge: 5,000 St

**03.02.0059 Zulage für das Behandeln und Verputzen an Flächen >= 0,10 m2 <= 0,25 m**
Zulage für das Behandeln und Verputzen an Flächen
>= 0,10 m2 <= 0,25 m2
Menge: 5,000 St

**03.02.0060 Zulage für das Behandeln und Verputzen an Flächen >= 0,25 m2 <= 0,50 m**
Zulage für das Behandeln und Verputzen an Flächen
>= 0,25 m2 <= 0,50 m2
Menge: 5,000 St

**03.02.0061 Zulage für das Behandeln und Verputzen an Flächen >= 0,50 m2 <= 1,00 m**
Zulage für das Behandeln und Verputzen an Flächen
>= 0,50 m2 <= 1,00 m2
Menge: 5,000 St

**03.02.0062 Zulage für das Behandeln und Verputzen an Flächen >= 1,00 m2 <= 1,50 m**
Zulage für das Behandeln und Verputzen an Flächen
 >= 1,00 m2 <= 1,50 m2
Menge: 5,000 St

**03.02.0063 Zulage für das Behandeln und Verputzen an Flächen >= 1,50 m2 <= 2,50 m**
Zulage für das Behandeln und Verputzen an Flächen
>= 1,50 m2 <= 2,50 m2
Menge: 5,000 St

*Hinweis: GERÜSTSTELLUNG AUFZUGSGEBÄUDE*

**03.02.0064 Gerüst im Aufzugsgebäude**
Arbeits- und Schutzgerüst im Aufzugsgebäude anliefern,
inklusive Auf- und Abbau,
zur Ausführung der Arbeiten an Wänden und Decken im
Luftraum über 1. OG, Höhe bis ca. 7 m.

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Menge: 1,000 psch

*Hinweis: PUTZPROFILE / PUTZTRÄGER / PUTZBEWEHRUNG*

**03.02.0065 Schließen von Schlitzen**
Schlitze im Zuge der Putzarbeiten schließen:

Prüfen der Dämmung und Entkopplung eingelegter Leitungen,
Ausstopfen der Hohlräume mit Mineralwolle und Überspannen der Fläche mit verzinktem Rippenstreckmetall oder Drahtgittergewebe.

Tiefen ca. 10 cm, Breiten ca. 20 bis 30 cm.
Menge: 10,000 m

**03.02.0066 Bewegungsfugenprofil**
Bewegungsfugenprofil aus Stahl verzinkt,
mit Mittelteil aus einer Kombination Hart- und
Weich-PVC liefern und fachgerecht montieren.

Bewegungsaufnahme: Zug/Druck +/-1mm
Putzdicke:  10 mm
Fugenbreite: ca. 6 mm
Menge: 30,000 m

**03.02.0067 Dehungsfugenprofil**
Dehnungsfugenprofil aus Stahl verzinkt,
mit Mittelteil aus Weich-PVC
liefern und fachgerecht montieren.

Bewegungsaufnahme: Zug/Druck +4/-3mm
Putzdicke:  10 mm
Fugenbreite: ca. 12 mm
Menge: 15,000 m

**03.02.0068 Glasgittergewebe zum Überspannen unterschiedlicher Baustoffe**
Überspannen von unterschiedlichen Baustoffen mit alkalibeständigem Glasgittergewebe, Einbettung im oberen Drittel des Putzes.
Überlappung in Stoßbereichen mindestens 10 cm, auf benachbarten Bauteilen mind. 20 cm, auch in kleineren Flächen.
Menge: 50,000 m2

**03.02.0069 Kantenprofil, verzinkt**
Verzinkte Kantenprofile liefern und an Fensterleibungen bzw. an allen Ecken und Kanten lot- und fluchtgerecht einbauen,
geeignet für Putzschichtdicken bis 15 mm.
Menge: 240,000 m

**03.02.0070 Zulage Kantenprofil Edelstahl**
Zulage zu Pos. für Edelstahl-Kantenprofil.
Menge: 10,000 m

**03.02.0071 Putzabschlussprofil, verzinkt**
Verzinkte Putzabschlussprofile zur Herstellung von Dehnungsfugen oder von Putzabschlüssen lot- und fluchtgerecht einbauen, geeignet für Putzschichtdicken bis 15 mm.
Menge: 420,000 m

**03.02.0072 Zulage Putzabschlussprofil Edelstahl**
Zulage zu Pos. 03.02.0071 für Edelstahl-Putzabschlussprofil.
Menge: 10,000 m

**03.02.0073 Selbstklebendes Leibungsanschlussprofil**
Selbstklebendes Leibungsanschlussprofil aus Hart-PVC mit Dichtlippe, weiß, schlagzäh, luftdicht gemäß DIN 4108-2, liefern und einbauen,
nach Verputz Knickteil entfernen.
Menge: 420,000 m

#### Untertitel 03.03 Dämmungen Kriechkeller, Mineralwolle

*Hinweis: BESCHREIBUNG*
BESCHREIBUNG:

Es handelt sich um eine nachträgliche Wärmedämmung der Kellerdecken einschließlich flankierender Bauteile mit einem nicht brennbaren Dämmstoff, Euroklasse A1.

Formstabile Plattenware, sichtseitig mit erhöhter Druckfestigkeit durch eine funktionale naturweiße Vlieskaschierung, ohne optische oder ästhetische Anforderungen.

Dämmdicke: 100 mm (in Teilbereichen geringere Dicken)
Bemessungswert der Wärmeleitfähigkeit: 0,035 W/(m·K)

alternativ, nach Wahl des Bieters:

Formstabile Plattenware, mit beidseitiger heller mineralischer Kaschierung, raumseitig mit verdichteter Oberlage,
geeignet für eine Beschichtung mit Farbe, Spachtel oder Putz.

Montage:

Vorab erfolgen bauseits Betonsanierungsmaßnahmen sowie
die Ausführung der technischen Installationen.

Befestigung der Dämmplatten mit geeignetem Kleber oder mit geeigneten Dübeln (nach Abstimmung mit der Bauleitung).

Die Tragfähigkeit und somit Eignung des Untergrundes ist vom Auftragnehmer zu prüfen und zu bewerten.

**03.03.0001 Untergrundprüfung und -vorbehandlung**
Eignung der Befestigungsuntergründe für die Klebemontage durch Klebe- oder Abreißversuche prüfen und beurteilen.

Ausführung an: Decken, Wänden, Unterzügen etc.

Eventuell vorhandene, nicht tragfähige Beschichtungen vollständig und rückstandslos entfernen. Den Untergrund säubern und von Fetten bzw. Ölen befreien.

Gegebenenfalls ist eine Probeklebung durchzuführen.

Hohlstellen verspachteln.
Menge: 1,000 psch

**03.03.0002 Untergrundvorbehandlung - Trennschichten auf Stahlbeton**
Trennschichten (z.B. Schalöl) von Stahlbetonwand- und Deckenflächen unter Verwendung  von geeigneten Reinigungsmitteln / Verfahren entfernen.

Abfälle fachgerecht auffangen und fachgerecht entsorgen.
Menge: 20,000 m2

**03.03.0003 Stark saugende Untergründe grundieren**
Untergründe wie stark saugendes Mauerwerk mit lösemittel- und weichmacherfreiem, wasserverdünnbarem Tiefgrund grundieren.
Menge: 20,000 m2

**03.03.0004 Dämmplatten an Decken (in Kriechkellern), verklebt, 100 mm**
Wärmedämmplatten aus Steinwolle mit unbeschädigten Ecken und Kanten mit Mörtelkleber an Stahlbetondecken in Kriechkellern aufbringen.

Dicke der Dämmplatten: 100 mm

Unterzüge werden nicht übermessen.

In gesonderten Positionen erfasst sind:

- Flankendämmungen
- Unterzugdämmungen
- Schrägschnitte an konischen Unterzügen

Lichte Raumhöhe Rohboden bis Rohdecke:
1,74 m (bzw. 1,70 m Achse 15 H bis 16 H)
Menge: 1984,000 m2

**03.03.0005 Mehrpreis oder Minderpreis Verdübelung der Deckendämmung**
Mehrpreis oder Minderpreis zu Position 03.03.0004 für die klebefreie Montage / Verdübelung der Deckendämmung (Schlagmontage mit Kunststoffnägeln) zur Ermöglichung einer regenrativen Abfallverwertung bei späterem Rückbau.

(Bitte entsprechendes Vorzeichen angeben!)
Menge: 1984,000 m2

**03.03.0006 Flankendämmungen an Außenwänden, Kriechkeller, verklebt, 100 mm**
Wärmedämmplatten wie in Pos. 03.03.0004 beschrieben, jedoch an Kelleraußenwänden und an flankierenden Innenwänden als Flankendämmung.

Breiten an Außenwänden:
50 cm ab OK Decke

Breiten an flankierenden Innenwänden:
50 cm ab Außenkante Außenwand

Dicke der Dämmplatten: 100 mm

Eine Beschichtung unterseitig sichtbar verbleibender
Schnittkanten ist nicht erforderlich.
Menge: 341,000 m

**03.03.0007 Mehrpreis oder Minderpreis Verdübelung der Flankendämmung**
Mehrpreis oder Minderpreis zu Position 03.03.0006 für die klebefreie Montage / Verdübelung der Flankendämmung (Schlagmontage mit Kunststoffnägeln) zur Ermöglichung einer regenrativen Abfallverwertung bei späterem Rückbau.

(Bitte entsprechendes Vorzeichen angeben!)
Menge: 341,000 m

**03.03.0008 Dämmungen an konischen Unterzügen, Kriechkeller, verklebt**
Wärmedämmplatten wie in Pos. 03.03.0004 beschrieben, jedoch an konischen Unterzügen.

Abmessungen der Unterzüge (Rohbaumaße):

Breite oben 30 cm, unten 20 cm, Höhe 30 cm
bzw.
Breite oben 40 cm, unten 35 cm, Höhe 30 cm

Eckausbildung unterseitig nach Wahl des Bieters.

Schrägschnitte an der Deckendämmung und an der seitlichen Unterzugdämmung sind einzukalkulieren.

Eine Beschichtung sichtbar verbleibender Schnittkanten ist
nicht erforderlich.

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Menge: 641,000 m

**03.03.0009 Dämmungen an rechtwinkligen Unterzügen, Kriechkeller, verklebt**
Wärmedämmplatten wie in Pos. 03.03.0004 beschrieben, jedoch an rechtwinkligen Unterzügen.

Dicke der Dämmplatten: 100 mm seitlich, 60 mm unterseitig

Abmessungen der Unterzüge (Rohbaumaße):

Breiten 40 cm, Höhen 48 cm

Eine Beschichtung sichtbar der unterseitig verbleibenden Schnittkanten im Bereich von Wänden und Stürzen ist nicht erforderlich.

Im Bereich der Unterzüge sind die unterseitigen Ecken auf Gehrung auszubilden (zur Aufbringung eines Kantenschutzes).

Ausführung im Bereich von Wände und Stürzen:

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
Ausführung im Bereich von Stützen:

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Menge: 325,000 m

**03.03.0010 Mehrpreis Verdübelung der Unterzugdämmung im Kriechkeller**
Mehrpreis Verdübelung der Unterzugdämmung im Kriechkeller,
ca. 6 Dübel pro Meter.
Menge: 966,000 m

**03.03.0011 Zulage Kantenschutz mit aufgeklebtem Kunststoffwinkel**
Zulage für das Herstellen eines Kantenschutzes, zum Beispiel aus Kunststoffwinkeln ca. 30 x 30 mm, aufgebracht mit zum Beispiel Sprühkleber auf Dämmplatten-Vlieskaschierungen:

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Menge: 301,000 m

**03.03.0012 Zulage für Unterzüge mit zusätzlicher Konsole**
Zulage für die Dämmung von Unterzügen mit jeweils einer zusätzlichen seilichen Konsole, Breite ca. 18 cm, Höhe ca. 8 cm.
Menge: 60,000 m

**03.03.0013 Dämmung an Kellerfenstern**
Wie in Vorpositionen beschrieben, jedoch Dämmung an Kellerfenstern in Klebemontage aufbringen:

Seitliche Leibungen:
Höhen: je ca. 40 cm
Dicke:  10 cm
Leibungstiefen: ca. 40 cm

Seitlich, an Mauerwerk / Fenstern:
Breiten: je ca. 15 cm
Dicke:  3 cm (Leibungsdämmplatten)

Stürze:
Breiten: je ca. 125 cm
Dicke:  3 cm (Leibungsdämmplatten)

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Menge: 9,000 St

**03.03.0014 Zulage Anarbeiten an Abhängungen**
Zulage für das Anarbeiten der Deckendämmplatten an
Abstandshülsen abgehängter Leitungen.

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Menge: 150,000 St

**03.03.0015 Zulage Anarbeiten an Leitungsdurchführungen**
Zulage für das Anarbeiten der Deckendämmplatten an
Leitungsdurchführungen rund oder eckig, bis ca. 200 x 200 mm.
Menge: 80,000 St

**03.03.0016 Zulage für Aussparungen an Leitungen auf Rohdecken**
Zulage für die Herstellung von Aussparungen an den Deckendämmplatten im Bereich von Leitungen auf Rohdecken.
Menge: 150,000 m

**03.03.0017 Zulage für das Überdämmen von Leitungstrassen**
Zulage für das Überdämmen von Leitungstrassen
mit Dämmplatten in Dübelmontage.

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Menge: 20,000 m

**03.03.0018 Zulage für das Überdämmen von Leitungstrassen**
Zulage für das Hinterlegen von Leitungen mit einem flexiblen Klemmfilz

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Menge: 0,500 m3

#### Untertitel 03.05 Mineraldämmplatten und Putz

*Hinweis: Allgemeine Hinweise*
Allgemeine Hinweise

Es handelt sich um eine Innendämmung mit Mineraldämmplatten,
Anwendungsgebiet WI/WTR.

Vor Durchführung der beschriebenen Arbeiten müssen alle notwendigen Anschlüsse (wie Rohrdurchführungen, Fenster, Türen, Fensterbänke,  Elektroinstallation, etc). fertig gestellt sein.

Der Untergrund muss trocken, tragfähig sowie fettfrei sein.

Sperrschichten als Bauwerksseitige Abdichtung nach den Normen DIN 18195 sowie DIN 18531 bis 18535 gegen eindringende Feuchtigkeit müssen vorhanden und funktionstüchtig sein.

Mineraldämmplatten und Leichtmörtel bilden ein System.

Das Aufbringen von Aufbrennsperren und Grundierungen
ist nicht erforderlich.

Die Temperatur der Luft, des Materials und des Bauteils darf während der Verarbeitung und Trocknung des Dämmsystems nicht unter 5 °C absinken und nicht über 30 °C steigen.

Dämmstoffdicken > 100 mm sind nur auf Anfrage und nach feuchtetechnischer instationärer Simulationsberechnung zu verwenden.

*Hinweis: Vorbemerkung*
Vorbemerkung:

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
Gelb:  Flankendämmung an Decke
  Senkrechte Dämmung an Sturz
  Dämmung an Sturzleibung

Blau:  Detail 03 und 05, Flankendämmung seitlich an Unterzug

Grün:  Detail 04 und 06, Flankendämmung unterseitig an Unterzug

Lila:  Detail 02, Stützendämmung vorderseitig

Orange: Detail 01, Stützendämmung seitlich

*Hinweis: DÄMMUNG VON STÜRZEN UND WANDFLÄCHEN*

**03.05.0001 Schutzabdeckung von Fenstern**
Schutzabdeckung von Fenstern einschließlich Fensterbänken,
bestehend aus Abdeckfolie und Klebeband oder selbstklebender Folie,
herstellen, vorhalten und rückstandsfrei beseitigen.
Menge: 1764,000 m2

**03.05.0002 Untergrundprüfung**
Aufwand für das Prüfen und Beurteilen des Untergrundes gemäß Verarbeitungsrichtlinien durch die ausführende Firma.

Bauteile:

Außenwandstürze, Stahlbeton,
Breiten unterseitig ca. 24 cm (Beton) bzw. ca. 30 cm (Dämmung),
Höhen bis Decke ca. 71 cm (Beton) bzw. ca. 77 cm (Dämmung),
Gesamtlängen ca. 646 m

Deckenränder (Verzögerungsdämmung), Stahlbeton,
Breiten ca. 76 cm (bis Beton) bzw. ca. 69 cm (Dämmung),
Gesamtlängen ca. 246 m

BT 1, je 2 Wände pro Geschoss, 3 Geschosse, Mauerwerk,
Gesamtfläche ca. 173 m2

Vorab erfolgen bauseits Betonsanierungsmaßnahmen.
Menge: 1,000 psch

**03.05.0003 Untergrundvorbehandlung - Trennschichten auf Stahlbeton**
Trennschichten (z.B. Schalöl) von Stahlbetonwand- und Deckenflächen unter Verwendung  von geeigneten Reinigungsmitteln / Verfahren entfernen.

Abfälle fachgerecht auffangen und fachgerecht entsorgen.
Menge: 970,000 m2

**03.05.0004 Untergrundvorbehandlung - Farbe auf unverputzem Mauerwerk**
Trennschichten (Farbe) von unverputzen Mauerwerksflächen
unter Verwendung  von geeigneten Reinigungsmitteln / Verfahren säubern. Schleifstäube sind abzusaugen.

Abfälle fachgerecht auffangen und fachgerecht entsorgen.
Menge: 220,000 m2

**03.05.0005 Stark saugende Untergründe grundieren**
Untergründe wie stark saugendes Mauerwerk mit lösemittel- und weichmacherfreiem, wasserverdünnbarem Tiefgrund grundieren.
Menge: 90,000 m2

**03.05.0006 Putzarmierung, teilflächig**
Überspannen von Rohbau-Materialwechseln im Putzgrund,
wie z.B. Risse in Mauerwerk und Wandschlitze.

Putzarmierung mit Glasfaserarmierungsgewebe, alkaliresist, hochreißfest, schiebefest und  weichmacherfrei, liefern und
teilflächig im oberen Drittel des Ausgleichsputzes einbetten.

Überlappung in Stoßbereichen mindestens 10 cm, auf benachbarte Bauteile mind. 20 cm.

Aufmaß vor Putzauftrag mit Bauleitung.
Menge: 30,000 m2

**03.05.0007 Zement-Vorspritzmörtel, z.B. auf Mischmauerwerk**
Zement-Vorspritzmörtel auf Mauerwerk oder schalungsrauem Beton
zur Verbesserung der Rauigkeit oder der Saugfähigkeit des Untergrundes (z.B. Mischmauerwerk) liefern und netzförmig rauh vorspritzen.
Menge: 20,000 m2

**03.05.0008 Untergrundvorbehandlung - Ausgleichsputz, 10 mm i.M.**
Ausgleichen von Putzfehlstellen bzw. -unebenheiten zur vollflächigen Verklebung der Mineraldämmplatten.

Ebenheitstoleranzen in der Fläche von 3 bis 5 mm pro m sind zulässig.

Mittlere Dicke der Ausgleichsschicht: 10 mm

Material: z.B. Leichtmörtel, Kalkputz oder Kalkzementputz CS II.
Menge: 20,000 m2

**03.05.0009 Untergrundvorbehandlung - Ausgleichsputz 20 mm i.M.**
wie in Position 03.05.0008 beschrieben, jedoch

Mittlere Dicke der Ausgleichsschicht: 20 mm
Menge: 70,000 m2

**03.05.0010 Untergrundvorbehandlung - Ausgleichsputz 30 mm i.M.**
wie in Position 03.05.0008 beschrieben, jedoch

Mittlere Dicke der Ausgleichsschicht: 30 mm
Menge: 20,000 m2

**03.05.0011 Entkopplungsstreifen**
Elastische Randdämm-  / Entkopplungsstreifen aus Hanf-Filz
nach Herstellerangaben als Bewegungsdämmfuge einbauen.

Rechenwert der Wärmeleitfähigkeit: λ = 0,047 [W/(mK)]

Die Breite des Randdämmstreifens ist entsprechend der vorgesehenen Dämmstoffdicken auszuwählen.

Ausführung:

- zwischen Sturzdämmungen (vertikal) und Stahlbetondecken

- zwischen Verzögerungsdämmstreifen (horizontal) an Decken
  und Sturzdämmungen (vertikal)

- Anschlüsse zuvor genannter Dämmungen seitlich an Massivbauteile
  wie Stahlbetonstützen und - unterzüge

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
- zwischen Wanddämmungen und Massivbauteilen
  (Decken, Wände, Böden)
Menge: 1700,000 m

**03.05.0012 Dämmung innen an Außenwandstürzen, vertikal, 60 mm**
Dämmung innen an Außenwandstürzen (vertikal) mit Mineraldämmplatten (Dämmstoff aus Calciumsilikathydrat):

Unterkante Stahlbetonsturz bis Decke ca. 71 cm,
Unterkante gedämmter Sturz bis Decke ca. 77 cm.

Baustoffklasse: A1 nach DIN EN 13501-1

Bemessungswert der
Wärmeleitfähigkeit: λ = 0,042 [W/(mK)

Plattendicke: 60 mm

Mineraldämmplatten vollflächig auf trag- und klebefähigem Untergrund im Verband (Überbindemaß = 150 mm), planeben und press gestoßen im Kammbettverfahren anbringen.

Stoß- und Lagerfugen nicht verklebt.

Systemkleber wird mit einer Traufel (12er Zahnung bis Dämmstoffdicke 140 mm; ab 160 mm Dämmstoffdicke 15er Zahnung) auf die Dämmplattenoberfläche aufgekämmen.

Platten werden mit leichtem Druck an der Wand eingeschwommen.

Verarbeitung entsprechend den Herstellervorschriften.

Als System-Kleber- und System-Armierungsmörtel ist Leichtmörtel
(Leichtputzmörtel LW nach EN 998-1, weich und spannungsarm)
zu verwenden.

Das Aufbringen einer Aufbrennsperre oder Grundierung direkt auf den Platten ist für weitere Beschichtungen nicht erforderlich.

Fehlstellen in der Dämmstoffebene sind unter Beachtung der Herstellerhinweise mit Füllmörtel fachgerecht anzuarbeiten.

Verbrauch:  Systemkleber Leichtmörtel ca. 3,5 kg/m² bei 12er Zahnung

  Systemkleber Leichtmörtel ca. 4,5 kg/m² bei 15er Zahnung
Menge: 750,000 m

**03.05.0013 Unzergrundvorbehandlung - Ausgleichsputz an Sturzleibungen, 10 mm i.M.**
Ausgleichen von Putzfehlstellen bzw. -unebenheiten zur vollflächigen Verklebung der Mineraldämmplatten, Ausführung an Sturzleibungen,

Ebenheitstoleranzen in der Fläche von 3 bis 5 mm pro m sind zulässig.

Mittlere Dicke der Ausgleichsschicht: 10 mm

Material: z.B. Leichtmörtel, Kalkputz oder Kalkzementputz CS II.
Menge: 290,000 m

**03.05.0014 Sturzdämmung an Leibungen, 30 mm, Leibungsdämmplatten**
Sturzdämmung an Leibungen mit Mineraldämmplatten
(Dämmstoff aus Calciumsilikathydrat):

Breiten ca. 24 cm (Beton) bzw. ca. 30 cm (Dämmung)

wie in Position 03.05.0012 beschrieben, jedoch
Dämmung mit Leibungsdämmplatten

Bemessungswert der
Wärmeleitfähigkeit: λ = 0,047 [W/(mK)

Plattendicke: 30 mm
Menge: 310,000 m

**03.05.0015 Sturzdämmung an Leibungen, 40 mm, Leibungsdämmplatten**
Sturzdämmung an Leibungen mit Mineraldämmplatten
(Dämmstoff aus Calciumsilikathydrat):

Breiten ca. 24 cm (Beton) bzw. ca. 30 cm (Dämmung)

wie in Position 03.05.0012 beschrieben, jedoch
Dämmung mit Leibungsdämmplatten

Bemessungswert der
Wärmeleitfähigkeit: λ = 0,047 [W/(mK)

Plattendicke: 40 mm
Menge: 360,000 m

**03.05.0016 Sturzdämmung an Leibungen, 50 mm, Dämmplattenzuschnitt**
Sturzdämmung an Leibungen mit Mineraldämmplatten
(Dämmstoff aus Calciumsilikathydrat):

Breiten ca. 24 cm (Beton) bzw. ca. 30 cm (Dämmung)

wie in Position 03.05.0012 beschrieben, jedoch
Leibungsdämmung mit zugeschnittenen Dämmplatten

Plattendicke: 50 mm
Menge: 161,000 m

**03.05.0017 Sturzdämmung an Leibungen, 60 mm, Dämmplattenzuschnitt**
Sturzdämmung an Leibungen mit Mineraldämmplatten
(Dämmstoff aus Calciumsilikathydrat):

Breiten ca. 24 cm (Beton) bzw. ca. 30 cm (Dämmung)

wie in Position 03.05.0012 beschrieben, jedoch
Leiungsdämmung mit zugeschnittenen Dämmplatten

Bemessungswert der
Wärmeleitfähigkeit: λ = 0,042 [W/(mK)

Plattendicke: 60 mm
Menge: 45,000 m

**03.05.0018 Innendämmung an Decken (Verzögerungsdämmung), d = 6 cm, b = 66 cm**
Innendämmung an Decken gegen Außenluft mit Mineraldämmplatten (Verzögerungsdämmung),
wie in Pos. 03.05.0012 beschrieben, jedoch:

Stahlbetondecken: Breiten ca. 72 cm ab Außenwand,
  Plattenbreiten ca. 66 cm

Bemessungswert der
Wärmeleitfähigkeit: λ = 0,042 [W/(mK)

Plattendicke: 60 mm
Menge: 400,000 m

**03.05.0019 Zulage Anarbeiten an konische Unterzüge - gegen Dach**
Zulage zu Position 03.05.0018 für das Anarbeiten an konische Unterzüge (dreiseitig) im Bereich gegen das Dach (unbeheizter Bereich):

Tiefe zu dämmender Bereich = 58 cm
(ab Vorderkante 6 cm- Dämmung Sturz)

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Menge: 34,000 St

**03.05.0020 Innendämmung an Decken (Verzögerungsdämmung), d = 5 cm, b = 19,5 cm**
Innendämmung an Decken zu beheizten Geschossen mit Mineraldämmplatten (Verzögerungsdämmung),
wie in Pos. 03.05.0018 beschrieben, jedoch:

Stahlbetondecken: Breiten ca. 25,5 cm ab Außenwand,
  Plattenbreiten ca. 19,5 cm

Bemessungswert der
Wärmeleitfähigkeit: λ = 0,042 [W/(mK)

Plattendicke: 50 mm
Menge: 340,000 m

**03.05.0021 Zulage Anarbeiten an konische Unterzüge - gegen beheizten Bereich**
Zulage zu Position 03.05.0020 für das Anarbeiten an konische Unterzüge (dreiseitig) im Bereich gegen beheizte Bereiche:

Tiefe zu dämmender Bereich = 19,5 cm
(ab Vorderkante 6 cm- Dämmung Sturz)

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Menge: 24,000 St

**03.05.0022 Innendämmung an Außenwänden, 60 mm**
Innendämmung an Außenwänden mit Mineraldämmplatten
(Dämmstoff aus Calciumsilikathydrat):

Ausführungsorte: Bauteil 1, EG, 1. OG und 2. OG,
  jeweils 2 Wände

Baustoffklasse: A1 nach DIN EN 13501-1

Bemessungswert der
Wärmeleitfähigkeit: λ = 0,042 [W/(mK)

Plattendicke: 60 mm

Mineraldämmplatten vollflächig auf trag- und klebefähigem Untergrund im Verband (Überbindemaß = 150 mm), planeben und press gestoßen im Kammbettverfahren anbringen.

Stoß- und Lagerfugen nicht verklebt.

Systemkleber wird mit einer Traufel (12er Zahnung bis Dämmstoffdicke 140 mm; ab 160 mm Dämmstoffdicke 15er Zahnung) auf die Dämmplattenoberfläche aufgekämmen.

Platten werden mit leichtem Druck an der Wand eingeschwommen.

Verarbeitung entsprechend den Herstellervorschriften.

Als System-Kleber- und System-Armierungsmörtel ist Leichtmörtel
(Leichtputzmörtel LW nach EN 998-1, weich und spannungsarm)
zu verwenden.

Das Aufbringen einer Aufbrennsperre oder Grundierung direkt auf den Platten ist für weitere Beschichtungen nicht erforderlich.

Fehlstellen in der Dämmstoffebene sind unter Beachtung der Herstellerhinweise mit Füllmörtel fachgerecht anzuarbeiten.

Verbrauch:  Systemkleber Leichtmörtel ca. 3,5 kg/m² bei 12er Zahnung

  Systemkleber Leichtmörtel ca. 4,5 kg/m² bei 15er Zahnung
Menge: 346,000 m2

**03.05.0023 Anpassen der Dämmplatten an Elektrokabel**
Dämmplatten an Elektrokabel anarbeiten:

Platten rückseitig ausfräsen. Fehlstellen mit Füllmörtel oder Leichtmörtel verschliessen. Der Einsatz von gipshaltigen Produkten ist nicht zulässig.
Menge: 140,000 m

**03.05.0024 Anpassen der Dämmplatten an Steckdosen**
Dämmplatten an Steckdosen anarbeiten:

Platten rückseitig ausfräsen. Fehlstellen mit Füllmörtel oder Leichtmörtel verschliessen. Der Einsatz von gipshaltigen Produkten ist nicht zulässig.
Menge: 10,000 St

**03.05.0025 Durchführen von Elektrokabeln durch Dämmplatten**
Durchführen von Elektrokabeln durch Dämmplatten.

Plattenstöße beidseitig ausfräsen. Fehlstellen mit Füllmörtel oder Leichtmörtel verschliessen. Der Einsatz von gipshaltigen Produkten ist nicht zulässig.
Menge: 140,000 St

**03.05.0026 Anpassen der Dämmmplatten an Heizkörperleitungen**
Anpassen der Dämmmplatten an Heizkörperleitungen

Abrechnung nach Anzahl der Heizkörper,
je Heizkörper 1 x Vorlauf + 1 x Rücklauf,
jeweils DN 15.

Plattenstöße jeweils beidseitig ausfräsen.
Fehlstellen mit Füllmörtel oder Leichtmörtel verschliessen.
Der Einsatz von gipshaltigen Produkten ist nicht zulässig.
Menge: 130,000 St

**03.05.0027 Großflächiges Beischleifen an Sturzdämmungen**
Großflächiges Beischleifen der Mineraldämmplatten zur Minimierung bzw. Egalisierung von Unebenheiten im Untergrund und dadurch entstandenen Überzähnen.

Abkehren der geschliffenen Oberfläche vor Auftrag der Armierungsmasse.

Der Schleifstaub ist fachgerecht zu sammeln und gemäß den gesetzlichen Bestimmungen zu entsorgen.

Ausführung an Sturzdämmungen:

an Wand:
Höhen ca. 15 cm

an Sturzleibung:
Breiten ca. 30 cm
Menge: 750,000 m

**03.05.0028 Großflächiges Beischleifen an Innendämmungen von Außenwänden**
Großflächiges Beischleifen wie in Position 03.05.0027 beschrieben,
jedoch:

Ausführung an Innendämmungen von Außenwänden
Menge: 346,000 m2

**03.05.0029 Armierung an Sturzdämmungen**
Armierungsputz aus Leichtmörtel nach Herstellerangaben vollflächig in einer mittleren Schichtdicke von 5 mm mittels 12er Zahntraufel auftragen.

Alkalibeständiges Armierungsgewebe ca. 4 x 4 mm (Flächengewicht ca. 160 g/m²) eindrücken und in das obere Drittel der Armierungsschicht einarbeiten. Oberfläche glatt streichen / ziehen.

Ausführung an Sturzdämmungen:

Senkrecht:
Höhen ca. 15 cm

Horizontal:
Breiten ca. 30 cm
Menge: 780,000 m

**03.05.0030 Armierung an Wanddämmungen**
Armierungsputz aus Leichtmörtel nach Herstellerangaben vollflächig in einer mittleren Schichtdicke von 5 mm mittels 12er Zahntraufel auftragen.

Alkalibeständiges Armierungsgewebe ca. 4 x 4 mm (Flächengewicht ca. 160 g/m²) eindrücken und in das obere Drittel der Armierungsschicht einarbeiten. Oberfläche glatt streichen / ziehen.

Ausführung an Innendämmungen von Außenwänden
Menge: 346,000 m2

**03.05.0031 Panzergewebe in stoßbelasteten Bereichen**
Einbau von alkalibeständigem Panzerarmierungsgewebes als Zusatzarmierung:

Panzerarmierung als zusätzliche Gewebespachtelung unterhalb der normalen Armierungsschicht in Leichtmörtel einbetten,
Ausführung Stoß an Stoß, nicht überlappend, vor dem Setzen von Kantenschutz und vor Dehn- / Bewegungsfugenprofilen.

Maschenweite mind. 12 x 9 mm, Flächengewicht mind. 330 g/m².

Vor dem Auftragen der vollflächigen Systemarmierung muss die Panzerarmierung durchgetrocknet sein.

Ausführung an Innendämmungen von Außenwänden.
Menge: 346,000 m2

**03.05.0032 Zusätzliche Verdübelung an zu verfliesenden Flächen**
Die Grundlagen bilden ein klebegeeigneter Untergrund, bestehend aus Leichtmörtel und Armierungsgewebe.

Zusätzliche Verdübelung an zu verfliesenden Flächen mittels Schraubdübeln, Länge nach Erfordernis, Tellerdurchmesser = 60 mm (nass in nass), durch das Gewebe hindurch, ca. 4 Stück / m2,
in tragfähigen Untergrund.
Menge: 40,000 m2

**03.05.0033 Kantenschutz mit Gewebeeckwinkel**
Kantenschutz an Außenecken aus geeignetem Gewebeeckwinkel
liefern und fachgerecht einbauen:

Gewebewinkel mit Leichtmörtel auf die Mineraldämmplatten aufsetzen;
Abmessungen nach Erfordernis.

Armierungsgewebe über den Gewebeeckwinkel legen und einbetten.

Ausführung an Sturzdämmungen.

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Menge: 850,000 m

**03.05.0034 Gewebeleisten an Metallfensterfassaden, in Sturzbereichen**
Gewebeleisten liefern und einbauen, an Fenstern, bei denen mit grösseren Ausgleichsbewegungen gerechnet werden muss, und wenn eine Verklebung auf dem Fensterrahmen nicht möglich oder nicht gewollt ist:

Kunststoff-Gewebeleiste mit PUR-Dichtband, weicher Schutzlippe und UV-angeschweisstem Gewebestreifen sowie mit abknickbarer Schutzlasche.

Profile trocken, ohne Ansetzmörtel, an Fenstern ausrichten und mit Kunstoffnägeln unter dem Armierungsgewebe in der Dämmplatte feststecken (ca. 4 Stck. / lfm).

Ausführung an Sturzdämmungen.

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Menge: 780,000 m

**03.05.0035 Dehnungsfugenprofil**
Dehnungsfugen im Untergrund in die Dämmebene übernehmen und bis an die Oberfläche fachgerecht mittels Dehnungsfugenprofil ausbilden.

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Menge: 10,000 m

**03.05.0036 Bewegungsfugenprofil**
Bewegungsfugen im Untergrund in die Dämmebene übernehmen und bis an die Oberfläche fachgerecht mittels Bewegungsfugenprofil ausbilden.

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Menge: 10,000 m

**03.05.0037 Oberputz: Kalkfeinputz, 2 bis 3 mm, an Sturzdämmungen**
Aufbringen eines Oberputzes aus Kalkfeinputz,
Korngröße 0-0,8 mm, in 2-3 mm Schichtdicke.

Der Putz ist zeitrecht abzufilzen.

Die Gesamtputzdicke (Armierungsschicht & Oberputz) darf 10 mm nicht überschreiten.

Geeignet für eine bauseitige Farbbeschichtung mit Innensilikatfarbe.

Ausführung an Sturzdämmungen:

Senkrecht:
Höhen ca. 15 cm

Horizontal:
Breiten ca. 30 cm
Menge: 780,000 m

**03.05.0038 Silikatspachtel Q3 als Oberputz, Sturzdämmungen/Leibungen**
Zulage für die Ausführung von Silikatspachtel Q3 als Oberputz im Bereich Sturzdämmungen/Leibungen

Senkrecht:
Höhen ca. 15 cm

Horizontal:
Breiten ca. 30 cm
Menge: 780,000 m

**03.05.0039 Oberputz: Kalkfeinputz, 2 bis 3 mm, an Innendämmungen von Außenwandflä**
Aufbringen eines Oberputzes aus Kalkfeinputz,
Korngröße 0-0,8 mm, in 2-3 mm Schichtdicke.

Der Putz ist zeitrecht abzufilzen.

Die Gesamtputzdicke (Armierungsschicht & Oberputz) darf 10 mm nicht überschreiten.

Geeignet für eine bauseitige Farbbeschichtung mit Innensilikatfarbe.

Ausführung an Innendämmungen von Außenwänden.
Menge: 346,000 m2

**03.05.0040 Zulage Silikatspachtel Q3 als Oberputz, Wandflächen**
Zulage für die Ausführung von Silikatspachtel Q3 als Oberputz im Bereich von Wandflächen
Menge: 346,000 m2

**03.05.0041 Trennschnitte**
Trennschnitte herstellen, an Anschlüssen des Oberputzes zu
anderen Bauteilen.
Menge: 350,000 m

*Hinweis: DÄMMUNG VON STÜTZEN UND UNTERZÜGEN*

**03.05.0042 Detailpunkt 01- Innendämmung Leibungen der Stützen, seitlich**
Dämmung an Leibungen der Stützen, seitlich, mit Mineraldämmplatten
(Dämmstoff aus Calciumsilikathydrat):

Ausführung gemäß Detailpunkt 01.

Leibungsbreite ca. 24 cm (Beton)

Im 1.OG und 2.OG Einschnitt Brüstung (Höhe ca. 80 cm), sodass sich die Leibungsbreite die zu dämmen ist, auf ca. 16 cm (Übergang Dach) bzw. ca. 10 cm (Stb-Vorhangfassade) verkleinert.

Stützenhöhe = ca. 3,10 m

Folgende Arbeiten sind einzukalkulieren:

1. Trennschichten (z.B. Farbschichten, Schalöl) von Stahlbetonstützen unter Verwendung  von geeigneten Reinigungsmitteln / Verfahren entfernen. Abfälle fachgerecht auffangen und fachgerecht entsorgen. Zusätzliche Schutzmaßnahmen an den Fensterelementen für das Entfernen der Farbschichten.

1. Entkopplungsstreifen.

1. Dämmung an Leibungen mit Mineraldämmplatten (Dämmstoff aus Calciumsilikathydrat), d= mind. 30 mm, λ = 0,047 [W/(mK), inkl. erforderlicher Anpassarbeiten.

1. Großflächiges Beischleifen.

1. Kantenschutz mit Gewebeeckwinkel an Außenecke Stütze.

1. Gewebeleisten an Metallfensterfassaden; OG 1 und OG 2.

1. Fensterhöhe ca. 2.33 m, EG = ca. 3,10 m.

1. Armierung.

1. Panzergewebe

1. Aufbringen eines Oberputzes aus Silikatspachtelmasse, Oberflächenqualität Q3.
Menge: 187,000 St

**03.05.0043 Zulage Leibungsdämmplatten, d = 40 mm**
Zulage zu Position 03.05.0042 für Leibungsdämmplatten d = 40 mm.
Menge: 34,000 St

**03.05.0044 Zulage Leibungsdämmplatten, d = 50 mm**
Zulage zu Position 03.05.0042  für Leibungsdämmplatten d = 50 mm.
Menge: 31,000 St

**03.05.0045 Zulage Leibungsdämmplatten, d = 60 mm**
Zulage zu Position 03.05.0042  für Leibungsdämmplatten d = 60 mm.
Menge: 40,000 St

**03.05.0046 Untergrundvorbehandlung - Ausgleichsputz, 10 mm i.M.**
Ausgleichen von Putzfehlstellen bzw. -unebenheiten zur vollflächigen Verklebung der Mineraldämmplatten für Detailpunkt 01, Pos. 03.05.0042.

Ebenheitstoleranzen in der Fläche von 3 bis 5 mm pro m sind zulässig.

Mittlere Dicke der Ausgleichsschicht: 10 mm

Material: z.B. Leichtmörtel, Kalkputz oder Kalkzementputz CS II.
Menge: 70,000 St

**03.05.0047 Detailpunkt 02- Innendämmung Stützen, vorderseitig**
Dämmung an Stützen, vorderseitig, mit Mineraldämmplatten
(Dämmstoff aus Calciumsilikathydrat):

Ausführung gemäß Detailpunkt 02.

Stützenbreite ca. 40 cm (Beton)
+ je Seite seitliche Stützendämmung (mind. 70 mm),
Ansichtsbreite mit Dämmung = mind. 54 cm

Teilweise laufen Trennwände (Mauerwerk, Trockenbau) auf die Vorderseite der Stützen, dadurch reduziert sich die zu dämmendeAnsichtsfläche.

Das Arbeiten ggf. in 2 Räumen ist einzukalkulieren.

Pro Stütze wird die Ansichtsfläche nur einmal abgerechnet.

Kantenschutz Außenecke Stütze wird über Detailpunkt 01 abgerechnet.

Folgende Arbeiten sind einzukalkulieren:

1. Trennschichten (z.B. Farbschichten, Schalöl) von Stahlbetonstützen unter Verwendung  von geeigneten Reinigungsmitteln / Verfahren entfernen. Abfälle fachgerecht auffangen und fachgerecht entsorgen. Zusätzliche Schutzmaßnahmen an den Fensterelementen für das Entfernen der Farbschichten.

1. Entkopplungsstreifen.

1. Dämmung an Stützen vorderseitig mit Mineraldämmplatten (Dämmstoff aus Calciumsilikathydrat), d= 60 mm, λ = 0,047 [W/(mK), inkl. erforderlicher Anpassarbeiten.

1. Großflächiges Beischleifen.

1. Armierung.

1. Panzergewebe

1. Aufbringen eines Oberputzes aus Silikatspachtelmasse, Oberflächenqualität Q3.
Menge: 71,000 St

**03.05.0048 Detailpunkt 03- Flankendämmung UZ, seitlich, gegen beheizten Bereich**
Dämmung an Unterzügen, seitlich, gegen beheizten Bereich,
mit Mineraldämmplatten (Dämmstoff aus Calciumsilikathydrat):

Ausführung gemäß Detailpunkt 03.

Unterzughöhe = ca. 71 cm

Tiefe zu dämmender Bereich = 19,5 cm
(ab Vorderkante 6 cm- Dämmung Sturz)

Abrechnung je Ansichtsseite.

Folgende Arbeiten sind einzukalkulieren:

1. Trennschichten (z.B. Farbschichten, Schalöl) von Stahlbetonstützen unter Verwendung  von geeigneten Reinigungsmitteln / Verfahren entfernen. Abfälle fachgerecht auffangen und fachgerecht entsorgen. Zusätzliche Schutzmaßnahmen an den Fensterelementen für das Entfernen der Farbschichten.

1. Entkopplungsstreifen

1. Dämmung an Unterzügen seitlich mit Mineraldämmplatten (Dämmstoff aus Calciumsilikathydrat), d= 50 mm, λ = 0,042 [W/(mK), inkl. erforderlicher Anpassarbeiten.

Keine weitere Arbeiten erforderlich, da nicht sichtbar, im Bereich der Abhangdecke.
Menge: 36,000 St

**03.05.0049 Detailpunkt 04- Flankendämmung UZ, unterseitig, gegen beheizten Bereic**
Dämmung an Unterzügen, unterseitig, gegen beheizten Bereich,
mit Mineraldämmplatten (Dämmstoff aus Calciumsilikathydrat):

Ausführung gemäß Detailpunkt 04.

Unterzugbreite = ca. 40 cm (Beton)
+ je Seite + 5 cm seitliche Dämmung Unterzüge,
Ansichtsbreite mit Dämmung = 50 cm

Tiefe zu dämmender Bereich = 19,5 cm
(ab Vorderkante 6 cm- Dämmung Sturz)

Teilweise verlaufen Trennwände (Mauerwerk, Trockenbau) unter den Unterzügen, dadurch reduziert sich die zu dämmende Ansichtsfläche. Das Arbeiten ggf. in 2 Räumen ist einzukalkulieren. Pro Unterzug wird die Ansichtsfläche nur einmal abgerechnet.

Folgende Arbeiten sind einzukalkulieren:

1. Trennschichten (z.B. Farbschichten, Schalöl) von Stahlbetonstützen unter Verwendung  von geeigneten Reinigungsmitteln / Verfahren entfernen.Abfälle fachgerecht auffangen und fachgerecht entsorgen. Zusätzliche Schutzmaßnahmen an den Fensterelementen für das Entfernen der Farbschichten.

1. Entkopplungsstreifen.

1. Dämmung an Unterzügen unterseitig mit Mineraldämmplatten (Dämmstoff aus Calciumsilikathydrat), d= 20 mm, λ = 0,047 [W/(mK), inkl. erforderlicher Anpassarbeiten.

1. Großflächiges Beischleifen.

1. Kantenschutz mit Gewebeeckwinkel an Außenkanten Unterzüge
2. (pro Detailpunkt 2 Stück).

1. Armierung.

1. Aufbringen eines Oberputzes aus Silikatspachtelmasse, Oberflächenqualität Q3.
Menge: 16,000 St

**03.05.0050 Detailpunkt 05- Flankendämmung UZ, seitlich, gegen Dach (unbeh. Bereic**
Dämmung an Unterzügen, seitlich, gegen Dach,
mit Mineraldämmplatten (Dämmstoff aus Calciumsilikathydrat):

Ausführung gemäß Detailpunkt 05.

Unterzughöhe = ca. 71 cm

Tiefe zu dämmender Bereich = 58 cm
(ab Vorderkante 6 cm- Dämmung Sturz)

Abrechnung je Ansichtsseite.

Folgende Arbeiten sind einzukalkulieren:

1. Trennschichten (z.B. Farbschichten, Schalöl) von Stahlbetonstützen unter Verwendung  von geeigneten Reinigungsmitteln / Verfahren entfernen.Abfälle fachgerecht auffangen und fachgerecht entsorgen. Zusätzliche Schutzmaßnahmen an den Fensterelementen für das Entfernen der Farbschichten

1. Entkopplungsstreifen.

1. Dämmung an Unterzügen seitlich mit Mineraldämmplatten (Dämmstoff aus Calciumsilikathydrat), d= 50 mm, λ = 0,042 [W/(mK), inkl. erforderlicher Anpassarbeiten. Ausführung gemäß Beschreibung Hauptauftrag LV Pos. 01.05.012

Keine weitere Arbeiten erforderlich, da nicht sichtbar, im Bereich der Abhangdecke.
Menge: 69,000 St

**03.05.0051 Detailpunkt 06- Flankendämmung UZ, unterseitig, gegen Dach (unbeh. Ber**
Dämmung an Unterzügen, unterseitig, mit Mineraldämmplatten
(Dämmstoff aus Calciumsilikathydrat):

Ausführung gemäß Detailpunkt 06.

Unterzugbreite = ca. 40 cm (Beton)
+ je Seite + 5 cm seitliche Dämmung Unterzüge,
Ansichtsbreite mit Dämmung = 50 cm

Tiefe zu dämmender Bereich = 58 cm
(ab Vorderkante 6 cm- Dämmung Sturz)

Teilweise verlaufen Trennwände (Mauerwerk, Trockenbau) unter den Unterzügen, dadurch reduziert sich die zu dämmende Ansichtsfläche.

Das Arbeiten ggf. in 2 Räumen ist einzukalkulieren.

Pro Unterzug wird die Ansichtsfläche nur einmal abgerechnet.

Folgende Arbeiten sind einzukalkulieren:

1. Trennschichten (z.B. Farbschichten, Schalöl) von Stahlbetonstützen unter Verwendung  von geeigneten Reinigungsmitteln / Verfahren entfernen.Abfälle fachgerecht auffangen und fachgerecht entsorgen. Zusätzliche Schutzmaßnahmen an den Fensterelementen für das Entfernen der Farbschichten.

1. Entkopplungsstreifen.

1. Dämmung an Unterzügen unterseitig mit Mineraldämmplatten (Dämmstoff aus Calciumsilikathydrat), d= 20 mm, λ = 0,047 [W/(mK), inkl. erforderlicher Anpassarbeiten.

1. Großflächiges Beischleifen.

1. Kantenschutz mit Gewebeeckwinkel an Außenkanten Unterzüge (pro Detailpunkt 2 Stück).

1. Armierung.

1. Aufbringen eines Oberputzes aus Silikatspachtelmasse, Oberflächenqualität Q3.
Menge: 35,000 St

**03.05.0052 Anarbeiten der Sturzdämmplatten an Fenstermontageanker**
Zulage für das Anarbeiten der Sturzdämmplatten an Fenstermontageanker.
Menge: 280,000 m

#### Untertitel 03.06 Stundenlohnarbeiten

*Hinweis: Stundenlohnarbeiten*
Arbeiten auf Nachweis dürfen nur nach vorheriger Genehmigung durch den Auftraggeber ausgeführt werden. Darüberhinaus sind dem Auftraggeber täglich Nachweise in doppelter Ausfertigung vorzulegen. Nur täglich anerkannte Nachweise werden vergütet.

In den nachfolgenden genannten Preisen sind sämtliche Überstunden, Auslösungen, Schmutzzulagen, Bauleitung und Polier usw. enthalten.

Personal:
Angeboten werden für die jeweilige Arbeitskraft ein Verrechnungssatz, der sämtliche Aufwendungen enthält, insbesondere die tatsächlichen Lohn- und Gehaltskosten einschließlich vermögenswirksamer Leistungen mit den Zuschlägen für Gemeinkosten, (Sozialkassenbeiträge, Unfallversicherung, Winterbauumlage u. dgl.) sowie Lohn- bzw. Gehaltsnebenkosten. Zuschläge für Überstunden sind eingerechnet, Zuschläge für Nacht-, Sonntags- und Feiertagsarbeit sind jedoch nicht eingerechnet und gesondert nachzuweisen Diese werden in Höhe der tatsächlich angefallenen tariflichen Mehrkosten zzgl. dem Beitrag zur gesetzlichen Unfallversicherung vergütet.

Die Kosten für den Einsatz von Kleingeräten, Werkzeugen, Maschinen für Handbenutzung (z.B. Bohrmaschine, Tischkreissäge, usw.) sind in die Verrechnungssätze einzurechnen.

Der Verrechnungssatz gilt als unabhängig von der Anzahl der abgerechneten Stunden.

**03.06.0001 Stundenlohnarbeiten Baufacharbeiter/-in**
Stundenlohnarbeiten durch Facharbeiter/-in Baustelleneinrichtung
auf Anordnung des AG ausführen.
Menge: 35,000 h

**03.06.0002 Stundenlohnarbeiten Bauhelfer/-in**
Stundenlohnarbeiten durch Bauhelfer/-in Baustelleneinrichtung
auf Anordnung des AG ausführen.
Menge: 35,000 h

### Titel 04 3. BA, BT 2, Förderbereich "Schulstraße" EG

#### Untertitel 04.01 Baustelleneinrichtung / Vorbereitende Arbeiten

*Hinweis: Baustelleneinrichtung*
Baustelleneinrichtung:

Bauseitige Baustelleneinrichtung:
siehe Allgemeine Baubeschreibung, Punkt 3.

Das Einrichten, Unterhalten und Räumen der darüber hinaus
für die Ausführung der eigenen Arbeiten erforderlichen Baustelleneinrichtung gemäß Nebenleistungen der VOB
ist in die Einheitspreise einzukalkulieren
(sofern nicht in gesonderten Positionen erfasst)
wie z.B.:

- Hebezeuge und Fördergeräte

- Geräte und Werkzeuge

- Magazine zur Unterbringung von Geräten und Material

- Arbeits- und Schutzgerüste, sowie Traggerüste der
  Bemessungsklasse A

- Abdeckungen und Umwehrungen von Öffnungen

- Schutz von Bau- und Anlagenteilen durch loses Abdecken,
  Abhängen oder Umwickeln mit Bautenschutzfolien

- Messungen für das Ausführen und Abrechnen der Arbeiten

- Schutz- und Sicherheitsmaßnahmen nach den
  Unfallverhütungsvorschriften und den
  behördlichen Bestimmungen

-  Liefern der Betriebsstoffe

- Befördern aller Stoffe und Bauteile zu den
  Verwendungsstellen und etwaiges Rückbefördern

- Sichern der Arbeiten gegen Niederschlagswasser, und seine
  etwa erforderliche Beseitigung

- Entsorgen von Abfall aus dem Bereich des Auftragnehmers
  sowie Beseitigen der Verunreinigungen, die von den Arbeiten
  des Auftragnehmers herrühren

- Entsorgen von Abfall aus dem Bereich des Auftraggebers bis
  zu einer Menge von 1 m3, soweit der Abfall nicht
  schadstoffbelastet ist

*Hinweis: Hinweise zu Gerüsten*
Hinweise zu Gerüsten:

Gerüste für die Ausführung von Arbeiten an Wänden und Decken mit einer Höhe von mehr als 3,50 m sind in der nachfolgenden Position erfasst.

**04.01.0001 Gerüste an zu bearbeitenden Flächen > 3,50 m über Standfläche**
Auf-, Um- und Abbauen sowie Vorhalten von Gerüsten für eigene Leistungen, sofern die zu bearbeitende oder zu bekleidende Fläche höher als 3,50 m über der Standfläche des hierfür erforderlichen Gerüstes liegt.

Vergütung als Besondere Leistung DIN 18340, Ziffer 4.2.3 VOB/C.
Menge: 1,000 psch

#### Untertitel 04.02 Innenputzarbeiten

*Hinweis: VORARBEITEN, SONSTIGE*

**04.02.0001 Schutzabdeckung von Fenstern**
Schutzabdeckung von Fenstern einschließlich Fensterbänken,
bestehend aus Abdeckfolie und Klebeband oder selbstklebender Folie,
herstellen, vorhalten und rückstandsfrei beseitigen.
Menge: 40,000 m2

**04.02.0002 Untergrundvorbehandlung - Farbe auf unverputzem Mauerwerk**
Trennschichten (Farbe) von unverputzen Mauerwerksflächen
unter Verwendung  von geeigneten Reinigungsmitteln / Verfahren säubern. Schleifstäube sind abzusaugen.

Abfälle fachgerecht auffangen und fachgerecht entsorgen.
Menge: 10,000 m2

**04.02.0003 Putz abschlagen, inkl. Schuttbeseitigung**
Putz im Innenbereich restlos abschlagen und Mauerwerk reinigen; Bauschutt entsorgen. Auch in kleinen Flächen, Putzdicke bis ca. 20 mm.
Menge: 5,000 m2

**04.02.0004 Ausgleichsputz aufbringen, in Teilflächen, Putzdicke ca. 10 mm,**
Ausgleichsputz aufbringen, in Teilflächen, Putzdicke ca. 10 mm, Mörtelgruppe P IV, Oberfläche abgezogen.

Die Ausführung des Ausgleichsputzes darf nur nach vorheriger Absprache mit der Bauleitung erfolgen.
Menge: 5,000 m2

*Hinweis: UNTERGRUNDVORBEHANDLUNG, WÄNDE*

**04.02.0005 Verunreinigungen entfernen**
Auf dem Untergrund sichtbare Verunreinigungen, an Wänden trocken entfernen, wie Anstrichreste, Mörtelreste, Mörtelgrate, Öl, Ausblühungen, Staub, Schmutz etc.
Menge: 10,000 m2

**04.02.0006 Gips-Aufbrennsperre für gipshaltigePutze**
Gips-Aufbrennsperre aufbringen, für gipshaltige Putze auf stark und unterschiedlich saugendem Mauerwerk.
Menge: 10,000 m2

**04.02.0007 Haftbrücke für Gipsputz, Stahlbeton**
Organische Haftbrücke aufbringen, auf Betonwänden, Betonfertigteilen, auf Dämmstoffplatten (z.B. extrudiertes Polystyrol) oder Polystyrol- Schalungssteinen, zur Aufbringung von Gipsputz.
Menge: 10,000 m2

**04.02.0008 Haftbrücke für Gipsputz an Leibungen, 20 bis 25 cm**
wie Pos. 04.02.0007 jedoch für Gipsputz an Leibungen,
Leibungsbreiten 20 bis 25 cm.
Menge: 10,000 m

**04.02.0009 Haftbrücke für Gipsputz an Leibungen, 40 cm**
wie Pos. 04.02.0007 jedoch für Gipsputz an Leibungen,
Leibungsbreiten 40 cm.
Menge: 10,000 m

**04.02.0010 Haftbrücke für Gipsputz an Stahlbetonstützen / -pfeilern, Breiten ja c**
wie Pos.  04.02.0007, jedoch für Gipsputz an Stahlbetonstützen und -pfeilern, Breiten ja ca. 10 bis 40 cm, je Stützen- / Pfeilerseite.

Höhe bis ca. 3,20 m.
Menge: 20,000 m

**04.02.0011 Haftspachtelung für Kalk-Zementputz, Stahlbeton etc.**
Mineralische Putzhaftbrücke aufbringen, auf Betonwänden oder
auf großformatigem Kalksandsteinmauerwerk (> 50 x 25 cm), Druckfestigkeitskategorie CS IV nach EN 998-1, ca. 3-5 mm dick, vollflächig auftragen und bei Mörtelansteifung horizontal aufrauen.
Vor Weiterarbeit trocknen und erhärten lassen.
Menge: 10,000 m2

*Hinweis: INNENPUTZ, WÄNDE*

**04.02.0012 Gipsputz an Wänden, Q2 - abgezogen**
Einlagiges Innenputzsystem DIN 18550, auf Wänden, Putzgründe wie vor beschrieben, aus Gipsputz DIN 13279-1, Putzklasse P IV,
Qualitätsstufe Q2 - abgezogen,
mindestens 10 mm dick auftragen, eben und fluchtrecht verzogen.

Einbauhöhe: bis ca. 3,55 m.
Menge: 20,000 m2

**04.02.0013 Zulage Gipsputz an Wänden: Qualitätsstufe Q3 - geglättet**
Zulage zu Position 04.02.0012 für die Ausführung des Gipsputzes an Wänden in Qualitätsstufe Q3 - geglättet.
Menge: 20,000 m2

**04.02.0014 Gipsputz an Leibungen, Q2 abgezogen, 20 bis 25 cm**
wie Pos. 04.02.0012, jedoch Gipsputz an Leibungen,
Qualitätsstufe Q2 - abgezogen, Leibungsbreiten 20 bis 25 cm.
Menge: 10,000 m

**04.02.0015 Zulage Gipsputz an Leibungen: Qualitätsstufe Q3 - geglättet**
Zulage zu Position 04.02.0014 für die Ausführung des Gipsputzes an Leibungen in Qualitätsstufe Q3 - geglättet.
Menge: 10,000 m

**04.02.0016 Gipsputz an Stahlbetonstützen / -pfeilern, Breiten ja ca. 10 bis 40 cm**
wie Pos. 04.02.0012, jedoch Gipsputz an Stahlbetonstützen / -pfeilern, Breiten ja ca. 10 bis 40 cm, Q2 - abgezogen, Breiten ja ca. 74 cm.

Einbauhöhe: bis ca. 3,20 m.
Menge: 20,000 m

**04.02.0017 Zulage Gipsputz an Stahlbetonstützen / -pfeilern: Qualitätsstufe Q3 -**
Zulage zu Position 04.02.0016 für die Ausführung des Gipsputzes an an Stahlbetonstützen / -pfeilern in Qualitätsstufe Q3 - geglättet.
Menge: 20,000 m

**04.02.0018 Zulage Mehrputzdicke Gipsputz an Wänden je 5 mm**
Zulageposition zu Pos. 04.02.0012 für Gipsputz-Mehrdicken
an Wänden je 5 mm Putzdicke.
Menge: 20,000 m2

**04.02.0019 Kalkzementputz an Wänden - Q2 abgezogen**
Einlagiges Innenputzsystem DIN 18550, auf Wänden,
Putzgründe wie vor beschrieben, aus Kalkzementputz
DIN 998-1, Putzklasse P II/CS II, wasserabweisend,
Qualitätsstufe Q2 - abgezogen, mindestens 10 mm dick auftragen, eben und fluchtrecht verzogen, nach dem Ansteifen nachgeschabt. Standzeit: pro mm Putzdicke / 1 Tag.

Einbauhöhe: bis ca. 3,20 m.
Menge: 10,000 m2

**04.02.0020 Zulage Kalkzementputz an Wänden: Qualitätsstufe Q3 - abgezogen**
Zulage zu Position 04.02.0019 für die Ausführung des Kalkzementputzes an Wänden in Qualitätsstufe Q3 - abgezogen.
Menge: 10,000 m2

**04.02.0021 Zulage Mehrputzdicke Kalkzementputz an Wänden je 5 mm**
Zulageposition zu Pos. 04.02.0019  für Mehrdicken Kalkzementputz
an Wänden je 5 mm Putzdicke.
Menge: 10,000 m2

**04.02.0022 Zulage nachträgliches Einputzen von Holz-Blockzargen**
Zulage für das nachträgliche Einputzen von Holz-Blockzargen mit Gipsputz, einschließlich fachgerechtem oberflächenbündigem Anschluss an die vorhandenen Flächen;
Abrechnung je Seite und Meter.
Menge: 10,000 m

**04.02.0023 Zulage nachträgliches Beiputzen von Teilflächen bis 0,50 m2**
Zulage für das nachträgliches Beiputzen von Teilflächen bis 0,50 m2 mit Gipsputz, einschließlich fachgerechtem oberflächenbündigem Anschluss an die vorhandenen Flächen.
Menge: 5,000 m2

**04.02.0024 Zulage nachträgliches Beiputzen von Teilflächen von 0,51 bis 1,00 m2**
wie Pos. 04.02.0023, jedoch Teilflächen von 0,51 bis 1,00 m2.
Menge: 5,000 m2

**04.02.0025 Verputzen von Elektroinstallationsschlitzen**
Verputzen von Elektroinstallationsschlitzen mit Gipsputz,
Breiten bis 100 mm.
Menge: 10,000 m

**04.02.0026 Trennschnitte**
Trennschnitte herstellen an Übergängen zu anderen Bauteilen,
z.B. Decken, Trockenbauwänden o.ä.
Menge: 10,000 m

*Hinweis: ZULAGEN KLEINFLÄCHEN*

**04.02.0027 Zulage für das Behandeln und Verputzen an Flächen <= 0,02 m2**
Menge: 3,000 St

**04.02.0028 Zulage für das Behandeln und Verputzen an Flächen >= 0,02 m2 <= 0,10 m**
Zulage für das Behandeln und Verputzen an Flächen
 >= 0,02 m2 <= 0,10 m2
Menge: 3,000 St

**04.02.0029 Zulage für das Behandeln und Verputzen an Flächen >= 0,10 m2 <= 0,25 m**
Zulage für das Behandeln und Verputzen an Flächen
>= 0,10 m2 <= 0,25 m2
Menge: 3,000 St

**04.02.0030 Zulage für das Behandeln und Verputzen an Flächen >= 0,25 m2 <= 0,50 m**
Zulage für das Behandeln und Verputzen an Flächen
>= 0,25 m2 <= 0,50 m2
Menge: 3,000 St

**04.02.0031 Zulage für das Behandeln und Verputzen an Flächen >= 0,50 m2 <= 1,00 m**
Zulage für das Behandeln und Verputzen an Flächen
>= 0,50 m2 <= 1,00 m2
Menge: 3,000 St

**04.02.0032 Zulage für das Behandeln und Verputzen an Flächen >= 1,00 m2 <= 1,50 m**
Zulage für das Behandeln und Verputzen an Flächen
 >= 1,00 m2 <= 1,50 m2
Menge: 3,000 St

**04.02.0033 Zulage für das Behandeln und Verputzen an Flächen >= 1,50 m2 <= 2,50 m**
Zulage für das Behandeln und Verputzen an Flächen
>= 1,50 m2 <= 2,50 m2
Menge: 3,000 St

*Hinweis: PUTZPROFILE / PUTZTRÄGER / PUTZBEWEHRUNG*

**04.02.0034 Schließen von Schlitzen**
Schlitze im Zuge der Putzarbeiten schließen:

Prüfen der Dämmung und Entkopplung eingelegter Leitungen,
Ausstopfen der Hohlräume mit Mineralwolle und Überspannen der Fläche mit verzinktem Rippenstreckmetall oder Drahtgittergewebe.

Tiefen ca. 10 cm, Breiten ca. 20 bis 30 cm.
Menge: 5,000 m

**04.02.0035 Glasgittergewebe zum Überspannen unterschiedlicher Baustoffe**
Überspannen von unterschiedlichen Baustoffen mit alkalibeständigem Glasgittergewebe, Einbettung im oberen Drittel des Putzes.
Überlappung in Stoßbereichen mindestens 10 cm, auf benachbarten Bauteilen mind. 20 cm, auch in kleineren Flächen.
Menge: 5,000 m2

**04.02.0036 Kantenprofil, verzinkt**
Verzinkte Kantenprofile liefern und an Fensterleibungen bzw. an allen Ecken und Kanten lot- und fluchtgerecht einbauen,
geeignet für Putzschichtdicken bis 15 mm.
Menge: 20,000 m

**04.02.0037 Putzabschlussprofil, verzinkt**
Verzinkte Putzabschlussprofile zur Herstellung von Dehnungsfugen oder von Putzabschlüssen lot- und fluchtgerecht einbauen, geeignet für Putzschichtdicken bis 15 mm.
Menge: 5,000 m

**04.02.0038 Selbstklebendes Leibungsanschlussprofil**
Selbstklebendes Leibungsanschlussprofil aus Hart-PVC mit Dichtlippe, weiß, schlagzäh, luftdicht gemäß DIN 4108-2, liefern und einbauen,
nach Verputz Knickteil entfernen.
Menge: 5,000 m

#### Untertitel 04.03 Stundenlohnarbeiten

*Hinweis: Stundenlohnarbeiten*
Arbeiten auf Nachweis dürfen nur nach vorheriger Genehmigung durch den Auftraggeber ausgeführt werden. Darüberhinaus sind dem Auftraggeber täglich Nachweise in doppelter Ausfertigung vorzulegen. Nur täglich anerkannte Nachweise werden vergütet.

In den nachfolgenden genannten Preisen sind sämtliche Überstunden, Auslösungen, Schmutzzulagen, Bauleitung und Polier usw. enthalten.

Personal:
Angeboten werden für die jeweilige Arbeitskraft ein Verrechnungssatz, der sämtliche Aufwendungen enthält, insbesondere die tatsächlichen Lohn- und Gehaltskosten einschließlich vermögenswirksamer Leistungen mit den Zuschlägen für Gemeinkosten, (Sozialkassenbeiträge, Unfallversicherung, Winterbauumlage u. dgl.) sowie Lohn- bzw. Gehaltsnebenkosten. Zuschläge für Überstunden sind eingerechnet, Zuschläge für Nacht-, Sonntags- und Feiertagsarbeit sind jedoch nicht eingerechnet und gesondert nachzuweisen Diese werden in Höhe der tatsächlich angefallenen tariflichen Mehrkosten zzgl. dem Beitrag zur gesetzlichen Unfallversicherung vergütet.

Die Kosten für den Einsatz von Kleingeräten, Werkzeugen, Maschinen für Handbenutzung (z.B. Bohrmaschine, Tischkreissäge, usw.) sind in die Verrechnungssätze einzurechnen.

Der Verrechnungssatz gilt als unabhängig von der Anzahl der abgerechneten Stunden.

**04.03.0001 Stundenlohnarbeiten Baufacharbeiter/-in**
Stundenlohnarbeiten durch Facharbeiter/-in Baustelleneinrichtung
auf Anordnung des AG ausführen.
Menge: 15,000 h

**04.03.0002 Stundenlohnarbeiten Bauhelfer/-in**
Stundenlohnarbeiten durch Bauhelfer/-in Baustelleneinrichtung
auf Anordnung des AG ausführen.
Menge: 15,000 h

### Titel 05 3. BA, BT 7, Förderbereich "Bauteil 7", EG

#### Untertitel 05.01 Baustelleneinrichtung / Vorbereitende Arbeiten

*Hinweis: Baustelleneinrichtung*
Baustelleneinrichtung:

Bauseitige Baustelleneinrichtung:
siehe Allgemeine Baubeschreibung, Punkt 3.

Das Einrichten, Unterhalten und Räumen der darüber hinaus
für die Ausführung der eigenen Arbeiten erforderlichen Baustelleneinrichtung gemäß Nebenleistungen der VOB
ist in die Einheitspreise einzukalkulieren
(sofern nicht in gesonderten Positionen erfasst)
wie z.B.:

- Hebezeuge und Fördergeräte

- Geräte und Werkzeuge

- Magazine zur Unterbringung von Geräten und Material

- Arbeits- und Schutzgerüste, sowie Traggerüste der
  Bemessungsklasse A

- Abdeckungen und Umwehrungen von Öffnungen

- Schutz von Bau- und Anlagenteilen durch loses Abdecken,
  Abhängen oder Umwickeln mit Bautenschutzfolien

- Messungen für das Ausführen und Abrechnen der Arbeiten

- Schutz- und Sicherheitsmaßnahmen nach den
  Unfallverhütungsvorschriften und den
  behördlichen Bestimmungen

-  Liefern der Betriebsstoffe

- Befördern aller Stoffe und Bauteile zu den
  Verwendungsstellen und etwaiges Rückbefördern

- Sichern der Arbeiten gegen Niederschlagswasser, und seine
  etwa erforderliche Beseitigung

- Entsorgen von Abfall aus dem Bereich des Auftragnehmers
  sowie Beseitigen der Verunreinigungen, die von den Arbeiten
  des Auftragnehmers herrühren

- Entsorgen von Abfall aus dem Bereich des Auftraggebers bis
  zu einer Menge von 1 m3, soweit der Abfall nicht
  schadstoffbelastet ist

#### Untertitel 05.02 Innenputzarbeiten

*Hinweis: VORARBEITEN, SONSTIGE*

**05.02.0001 Untergrundvorbehandlung - Farbe auf unverputzem Mauerwerk**
Trennschichten (Farbe) von unverputzen Mauerwerksflächen
unter Verwendung  von geeigneten Reinigungsmitteln / Verfahren säubern. Schleifstäube sind abzusaugen.

Abfälle fachgerecht auffangen und fachgerecht entsorgen.
Menge: 20,000 m2

**05.02.0002 Ausgleichsputz aufbringen, in Teilflächen, Putzdicke ca. 10 mm,**
Ausgleichsputz aufbringen, in Teilflächen, Putzdicke ca. 10 mm, Mörtelgruppe P IV, Oberfläche abgezogen.

Die Ausführung des Ausgleichsputzes darf nur nach vorheriger Absprache mit der Bauleitung erfolgen.
Menge: 10,000 m2

*Hinweis: UNTERGRUNDVORBEHANDLUNG, WÄNDE*

**05.02.0003 Verunreinigungen entfernen**
Auf dem Untergrund sichtbare Verunreinigungen, an Wänden trocken entfernen, wie Anstrichreste, Mörtelreste, Mörtelgrate, Öl, Ausblühungen, Staub, Schmutz etc.
Menge: 10,000 m2

**05.02.0004 Gips-Aufbrennsperre für gipshaltigePutze**
Gips-Aufbrennsperre aufbringen, für gipshaltige Putze auf stark und unterschiedlich saugendem Mauerwerk.
Menge: 10,000 m2

**05.02.0005 Haftbrücke für Gipsputz, Stahlbeton**
Organische Haftbrücke aufbringen, auf Betonwänden, Betonfertigteilen, auf Dämmstoffplatten (z.B. extrudiertes Polystyrol) oder Polystyrol- Schalungssteinen, zur Aufbringung von Gipsputz.
Menge: 10,000 m2

**05.02.0006 Haftbrücke für Gipsputz an Leibungen, 20 bis 25 cm**
wie Pos. 05.02.0005 jedoch für Gipsputz an Leibungen,
Leibungsbreiten 20 bis 25 cm.
Menge: 60,000 m

*Hinweis: UNTERGRUNDVORBEHANDLUNG, DECKEN*

**05.02.0007 Verunreinigungen entfernen**
Auf dem Untergrund sichtbare Verunreinigungen an Decken trocken entfernen, wie Anstrichreste, Mörtelreste, Mörtelgrate, Öl, Ausblühungen, Staub, Schmutz etc.
Menge: 10,000 m2

**05.02.0008 Haftbrücke für Gipsputz, Stahlbeton**
Organische Haftbrücke aufbringen, auf Betondecken,
zur Aufbringung von Gipsputz.
Menge: 115,000 m2

*Hinweis: INNENPUTZ, WÄNDE*

**05.02.0009 Gipsputz an Wänden, Q2 - abgezogen**
Einlagiges Innenputzsystem DIN 18550, auf Wänden, Putzgründe wie vor beschrieben, aus Gipsputz DIN 13279-1, Putzklasse P IV,
Qualitätsstufe Q2 - abgezogen,
mindestens 10 mm dick auftragen, eben und fluchtrecht verzogen.

Einbauhöhe: bis ca. 2,60 m.
Menge: 95,000 m2

**05.02.0010 Zulage Gipsputz an Wänden: Qualitätsstufe Q3 - geglättet**
Zulage zu Position 05.02.0009 für die Ausführung des Gipsputzes an Wänden in Qualitätsstufe Q3 - geglättet.
Menge: 95,000 m2

**05.02.0011 Gipsputz an Leibungen, Q2 abgezogen, 20 bis 25 cm**
wie Pos. 05.02.0009, jedoch Gipsputz an Leibungen,
Qualitätsstufe Q2 - abgezogen, Leibungsbreiten 20 bis 25 cm.
Menge: 60,000 m

**05.02.0012 Zulage Gipsputz an Leibungen: Qualitätsstufe Q3 - geglättet**
Zulage zu Position 05.02.0011 für die Ausführung des Gipsputzes an Leibungen in Qualitätsstufe Q3 - geglättet.
Menge: 60,000 m

**05.02.0013 Zulage Mehrputzdicke Gipsputz an Wänden je 5 mm**
Zulageposition zu Pos. 05.02.0009 für Gipsputz-Mehrdicken
an Wänden je 5 mm Putzdicke.
Menge: 95,000 m2

**05.02.0014 Zulage nachträgliches Beiputzen von Teilflächen bis 0,50 m2**
Zulage für das nachträgliches Beiputzen von Teilflächen bis 0,50 m2 mit Gipsputz, einschließlich fachgerechtem oberflächenbündigem Anschluss an die vorhandenen Flächen.
Menge: 5,000 m2

**05.02.0015 Zulage nachträgliches Beiputzen von Teilflächen von 0,51 bis 1,00 m2**
wie Pos. 05.02.0014, jedoch Teilflächen von 0,51 bis 1,00 m2.
Menge: 5,000 m2

**05.02.0016 Verputzen von Elektroinstallationsschlitzen**
Verputzen von Elektroinstallationsschlitzen mit Gipsputz,
Breiten bis 100 mm.
Menge: 10,000 m

**05.02.0017 Trennschnitte**
Trennschnitte herstellen an Übergängen zu anderen Bauteilen,
z.B. Decken, Trockenbauwänden o.ä.
Menge: 220,000 m

*Hinweis: DECKENPUTZ*

**05.02.0018 Gipsputz an Decken**
Einlagiges Innenputzsystem DIN 18550,
Putzgründe wie vor beschrieben, aus Gipsputz DIN 13279-1,
Putzklasse P IV, Qualitätsstufe Q2 - geglättet, mindestens 10 mm auftragen, eben und fluchtrecht verzogen, nach dem Ansteifen abglätten.

Einbauhöhe: bis 3,52 m.
Menge: 115,000 m2

**05.02.0019 Zulage Mehrputzdicke Gipsputz an Decken je 5 mm**
Zulageposition zu Pos. 05.02.0018 für Gipsputz-Mehrdicken
an Decken je 5 mm Putzdicke.
Menge: 115,000 m2

*Hinweis: PUTZPROFILE / PUTZTRÄGER / PUTZBEWEHRUNG*

**05.02.0020 Schließen von Schlitzen**
Schlitze im Zuge der Putzarbeiten schließen:

Prüfen der Dämmung und Entkopplung eingelegter Leitungen,
Ausstopfen der Hohlräume mit Mineralwolle und Überspannen der Fläche mit verzinktem Rippenstreckmetall oder Drahtgittergewebe.

Tiefen ca. 10 cm, Breiten ca. 20 bis 30 cm.
Menge: 5,000 m

**05.02.0021 Glasgittergewebe zum Überspannen unterschiedlicher Baustoffe**
Überspannen von unterschiedlichen Baustoffen mit alkalibeständigem Glasgittergewebe, Einbettung im oberen Drittel des Putzes.
Überlappung in Stoßbereichen mindestens 10 cm, auf benachbarten Bauteilen mind. 20 cm, auch in kleineren Flächen.
Menge: 5,000 m2

**05.02.0022 Kantenprofil, verzinkt**
Verzinkte Kantenprofile liefern und an Fensterleibungen bzw. an allen Ecken und Kanten lot- und fluchtgerecht einbauen,
geeignet für Putzschichtdicken bis 15 mm.
Menge: 200,000 m

**05.02.0023 Putzabschlussprofil, verzinkt**
Verzinkte Putzabschlussprofile zur Herstellung von Dehnungsfugen oder von Putzabschlüssen lot- und fluchtgerecht einbauen, geeignet für Putzschichtdicken bis 15 mm.
Menge: 54,000 m

#### Untertitel 05.03 Mineraldämmplatten und Putz

*Hinweis: Allgemeine Hinweise*
Allgemeine Hinweise

Es handelt sich um eine Innendämmung mit Mineraldämmplatten,
Anwendungsgebiet WI/WTR.

Vor Durchführung der beschriebenen Arbeiten müssen alle notwendigen Anschlüsse (wie Rohrdurchführungen, Fenster, Türen, Fensterbänke,  Elektroinstallation, etc). fertig gestellt sein.

Der Untergrund muss trocken, tragfähig sowie fettfrei sein.

Sperrschichten als Bauwerksseitige Abdichtung nach den Normen DIN 18195 sowie DIN 18531 bis 18535 gegen eindringende Feuchtigkeit müssen vorhanden und funktionstüchtig sein.

Mineraldämmplatten und Leichtmörtel bilden ein System.

Das Aufbringen von Aufbrennsperren und Grundierungen
ist nicht erforderlich.

Die Temperatur der Luft, des Materials und des Bauteils darf während der Verarbeitung und Trocknung des Dämmsystems nicht unter 5 °C absinken und nicht über 30 °C steigen.

Dämmstoffdicken > 100 mm sind nur auf Anfrage und nach feuchtetechnischer instationärer Simulationsberechnung zu verwenden.

**05.03.0001 Untergrundprüfung**
Aufwand für das Prüfen und Beurteilen des Untergrundes gemäß Verarbeitungsrichtlinien durch die ausführende Firma.

Bauteile:

Außenwände Mauerwerk inkl. Stahlbetonringbalken - stürzen und
Deckenränder (Verzögerungsdämmung) aus Stahlbeton

Vorab erfolgen bauseits Betonsanierungsmaßnahmen.
Menge: 1,000 psch

**05.03.0002 Untergrundvorbehandlung - Trennschichten auf Stahlbeton**
Trennschichten (z.B. Schalöl) von Stahlbetonwand- und Deckenflächen unter Verwendung  von geeigneten Reinigungsmitteln / Verfahren entfernen.

Abfälle fachgerecht auffangen und fachgerecht entsorgen.
Menge: 20,000 m2

**05.03.0003 Stark saugende Untergründe grundieren**
Untergründe wie stark saugendes Mauerwerk mit lösemittel- und weichmacherfreiem, wasserverdünnbarem Tiefgrund grundieren.
Menge: 20,000 m2

**05.03.0004 Putzarmierung, teilflächig**
Überspannen von Rohbau-Materialwechseln im Putzgrund,
wie z.B. Risse in Mauerwerk und Wandschlitze.

Putzarmierung mit Glasfaserarmierungsgewebe, alkaliresist, hochreißfest, schiebefest und  weichmacherfrei, liefern und
teilflächig im oberen Drittel des Ausgleichsputzes einbetten.

Überlappung in Stoßbereichen mindestens 10 cm, auf benachbarten Bauteilen mind. 20 cm.

Aufmaß vor Putzauftrag mit Bauleitung.
Menge: 10,000 m2

**05.03.0005 Zement-Vorspritzmörtel, z.B. auf Mischmauerwerk**
Zement-Vorspritzmörtel auf Mauerwerk oder schalungsrauem Beton
zur Verbesserung der Rauigkeit oder der Saugfähigkeit des Untergrundes (z.B. Mischmauerwerk) liefern und netzförmig rauh vorspritzen.
Menge: 5,000 m2

**05.03.0006 Untergrundvorbehandlung - Ausgleichsputz, 10 mm i.M.**
Ausgleichen von Putzfehlstellen bzw. -unebenheiten zur vollflächigen Verklebung der Mineraldämmplatten.

Ebenheitstoleranzen in der Fläche von 3 bis 5 mm pro m sind zulässig.

Mittlere Dicke der Ausgleichsschicht: 10 mm

Material: z.B. Leichtmörtel, Kalkputz oder Kalkzementputz CS II.
Menge: 54,000 m2

**05.03.0007 Untergrundvorbehandlung - Ausgleichsputz 20 mm i.M.**
wie in Position 05.03.0006 beschrieben, jedoch

Mittlere Dicke der Ausgleichsschicht: 20 mm
Menge: 54,000 m2

**05.03.0008 Untergrundvorbehandlung - Ausgleichsputz 30 mm i.M.**
wie in Position 05.03.0006 beschrieben, jedoch

Mittlere Dicke der Ausgleichsschicht: 30 mm
Menge: 54,000 m2

**05.03.0009 Zulage Dämmplatten auf bituminöser Abdichtung in Sockelbereich**
Zulage Dämmplatten auf bituminöser Abdichtung in Sockelbereich:

Aufbringen einer mineralischen 1-komponentigen Dichtschlämme mit Quarzsandabstreung auf dem Anschlusstreifen der Sohlenabdichtung, Höhe ca. 15 cm.

Verklebung der Dämmplatten mit Dichtschlämme, vollflächig mit einer 14 mm Zahnkelle auf der Plattenoberfläche aufgekämmt.

Ausführung gemäß Herstellerrichtlinien.
Menge: 57,000 m

**05.03.0010 Entkopplungsstreifen**
Elastische Randdämm-  / Entkopplungsstreifen aus Hanf-Filz
nach Herstellerangaben als Bewegungsdämmfuge einbauen.

Rechenwert der Wärmeleitfähigkeit: λ = 0,047 [W/(mK)]

Die Breite des Randdämmstreifens ist entsprechend der vorgesehenen Dämmstoffdicken auszuwählen.

Ausführung:

- zwischen Sturzdämmungen (vertikal) und Stahlbetondecken

- zwischen Verzögerungsdämmstreifen (horizontal) an Decken
  und Sturzdämmungen (vertikal)

- Anschlüsse zuvor genannter Dämmungen seitlich an Massivbauteile
  wie Stahlbetonstützen und - unterzüge

- zwischen Wanddämmungen und Massivbauteilen
  (Decken, Wände, Böden)
Menge: 225,000 m

**05.03.0011 Innendämmung an Außenwänden, 60 mm**
Innendämmung an Außenwänden mit Mineraldämmplatten
(Dämmstoff aus Calciumsilikathydrat):

Baustoffklasse: A1 nach DIN EN 13501-1

Bemessungswert der
Wärmeleitfähigkeit: λ = 0,042 [W/(mK)

Plattendicke: 60 mm

Mineraldämmplatten vollflächig auf trag- und klebefähigem Untergrund im Verband (Überbindemaß = 150 mm), planeben und press gestoßen im Kammbettverfahren anbringen.

Stoß- und Lagerfugen nicht verklebt.

Systemkleber wird mit einer Traufel (12er Zahnung bis Dämmstoffdicke 140 mm; ab 160 mm Dämmstoffdicke 15er Zahnung) auf die Dämmplattenoberfläche aufgekämmen.

Platten werden mit leichtem Druck an der Wand eingeschwommen.

Verarbeitung entsprechend den Herstellervorschriften.

Als System-Kleber- und System-Armierungsmörtel ist Leichtmörtel
(Leichtputzmörtel LW nach EN 998-1, weich und spannungsarm)
zu verwenden.

Das Aufbringen einer Aufbrennsperre oder Grundierung direkt auf den Platten ist für weitere Beschichtungen nicht erforderlich.

Fehlstellen in der Dämmstoffebene sind unter Beachtung der Herstellerhinweise mit Füllmörtel fachgerecht anzuarbeiten.

Verbrauch:  Systemkleber Leichtmörtel ca. 3,5 kg/m² bei 12er Zahnung

  Systemkleber Leichtmörtel ca. 4,5 kg/m² bei 15er Zahnung
Menge: 162,000 m2

**05.03.0012 Innendämmung an Decken mit Mineraldämmplatten (Verzögerungsdämmung)**
Innendämmung an Decken mit Mineraldämmplatten (Verzögerungsdämmung),
wie in Pos. 05.03.0011 beschrieben, jedoch:

Stahlbetondecken: Breiten ca. 50 cm ab Außenwand,
  Plattenbreiten ca. 44 cm

Bemessungswert der
Wärmeleitfähigkeit: λ = 0,042 [W/(mK)

Plattendicke: 60 mm
Menge: 62,000 m

**05.03.0013 Zulage Ausführung der Verzögerungsdämmung aus Dämmkeilen**
Zulage zu Pos. 05.03.0012 für die Ausführung der Verzögerungsdämmung aus Dämmkeilen:

Stahlbetondecken: Breiten ca. 56 cm ab Außenwand,
  Dämmkeilbreite 50 cm

Plattendicke: 60 bis 20 mm
Menge: 62,000 m

**05.03.0014 Dämmung innen im Bereich des Fensters, 40 mm, Leibungsdämmplatten**
Dämmung innen im Bereich des Fensters, mit Mineraldämmplatten
(Dämmstoff aus Calciumsilikathydrat):

wie in Position 05.03.0011 beschrieben, jedoch
Dämmung mit Leibungsdämmplatten

Bemessungswert der
Wärmeleitfähigkeit:= 0,047 [W/(mK)

Plattendicke: 40 mm

Ausführung an den Wandscheiben neben dem Fenster
und an der Fensterbankunter- / vorder- und oberseite.
Menge: 15,000 m2

**05.03.0015 Anpassen der Dämmplatten an Elektrokabel**
Dämmplatten an Elektrokabel anarbeiten:

Platten rückseitig ausfräsen. Fehlstellen mit Füllmörtel oder Leichtmörtel verschliessen. Der Einsatz von gipshaltigen Produkten ist nicht zulässig.
Menge: 90,000 m

**05.03.0016 Anpassen der Dämmplatten an Steckdosen, Konsolen von Kabeltrassen etc.**
Dämmplatten an Steckdosen und Konsolen von Kabeltrassen etc. anarbeiten:

Platten rückseitig ausfräsen. Fehlstellen mit Füllmörtel oder Leichtmörtel verschliessen. Der Einsatz von gipshaltigen Produkten ist nicht zulässig.
Menge: 30,000 St

**05.03.0017 Durchführen von Elektrokabeln durch Dämmplatten**
Durchführen von Elektrokabeln durch Dämmplatten.

Plattenstöße beidseitig ausfräsen. Fehlstellen mit Füllmörtel oder Leichtmörtel verschliessen. Der Einsatz von gipshaltigen Produkten ist nicht zulässig.
Menge: 20,000 St

**05.03.0018 Großflächiges Beischleifen an Außenwanddämmungen**
Großflächiges Beischleifen der Mineraldämmplatten zur Minimierung bzw. Egalisierung von Unebenheiten im Untergrund und dadurch entstandenen Überzähnen.

Abkehren der geschliffenen Oberfläche vor Auftrag der Armierungsmasse.

Der Schleifstaub ist fachgerecht zu sammeln und gemäß den gesetzlichen Bestimmungen zu entsorgen.

Ausführung an Außenwanddämmungen, inkl.
der Wandscheiben neben dem Fenster
und an Fensterbankunter- / vorder- und oberseite.
Menge: 177,000 m2

**05.03.0019 Großflächiges Beischleifen an Verzögerungsdämmstreifen an Decken**
Großflächiges Beischleifen wie in Position 05.03.0018 beschrieben,
jedoch:

Ausführung an Verzögerungsdämmstreifen an Decken, Breiten ca. 50 cm
Menge: 62,000 m

**05.03.0020 Armierung an Wanddämmungen**
Armierungsputz aus Leichtmörtel nach Herstellerangaben vollflächig in einer mittleren Schichtdicke von 5 mm mittels 12er Zahntraufel auftragen.

Alkalibeständiges Armierungsgewebe ca. 4 x 4 mm (Flächengewicht ca. 160 g/m²) eindrücken und in das obere Drittel der Armierungsschicht einarbeiten. Oberfläche glatt streichen / ziehen.

Ausführung an Außenwanddämmungen, inkl.
der Wandscheiben neben dem Fenster
und an Fensterbankunter- / vorder- und oberseite.
Menge: 177,000 m2

**05.03.0021 Panzergewebe in stoßbelasteten Bereichen**
Einbau von alkalibeständigem Panzerarmierungsgewebes als Zusatzarmierung:

Panzerarmierung als zusätzliche Gewebespachtelung unterhalb der normalen Armierungsschicht in Leichtmörtel einbetten,
Ausführung Stoß an Stoß, nicht überlappend, vor dem Setzen von Kantenschutz und vor Dehn- / Bewegungsfugenprofilen.

Maschenweite mind. 12 x 9 mm, Flächengewicht mind. 330 g/m².

Vor dem Auftragen der vollflächigen Systemarmierung muss die Panzerarmierung durchgetrocknet sein.

Ausführung an Außenwanddämmungen, inkl.
der Wandscheiben neben dem Fenster
und an Fensterbankunter- / vorder- und oberseite.
Menge: 177,000 m2

**05.03.0022 Zusätzliche Verdübelung an zu verfliesenden Flächen**
Die Grundlagen bilden ein klebegeeigneter Untergrund, bestehend aus Leichtmörtel und Armierungsgewebe.

Zusätzliche Verdübelung an zu verfliesenden Flächen mittels Schraubdübeln, Länge nach Erfordernis, Tellerdurchmesser = 60 mm (nass in nass), durch das Gewebe hindurch, ca. 4 Stück / m2,
in tragfähigen Untergrund.
Menge: 20,000 m2

**05.03.0023 Kantenschutz mit Gewebeeckwinkel**
Kantenschutz an Außenecken aus geeignetem Gewebeeckwinkel
liefern und fachgerecht einbauen:

Gewebewinkel mit Leichtmörtel auf die Mineraldämmplatten aufsetzen;
Abmessungen nach Erfordernis.

Armierungsgewebe über den Gewebeeckwinkel legen und einbetten.

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Menge: 83,000 m

**05.03.0024 Kantenschutz mit Eckschutzwinkel mit Abzugskante**
Kantenschutz an Außenecken aus geeignetem mit Eckschutzwinkel mit Abzugskante liefern und fachgerecht einbauen:

Gewebewinkel mit Leichtmörtel auf die Mineraldämmplatten aufsetzen;
Abmessungen nach Erfordernis.

Armierungsgewebe über den Gewebeeckwinkel legen und einbetten.

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Menge: 42,000 m

**05.03.0025 Bewegungsfugenprofil**
Bewegungsfugen im Untergrund in die Dämmebene übernehmen und bis an die Oberfläche fachgerecht mittels Bewegungsfugenprofil ausbilden.

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Menge: 3,000 m

**05.03.0026 Gewebeleisten an Metallfenstern und -türen**
Gewebeleisten liefern und einbauen, an Fenstern und Türen, bei denen mit grösseren Ausgleichsbewegungen gerechnet werden muss, und wenn eine Verklebung auf dem Fensterrahmen nicht möglich oder nicht gewollt ist:

Kunststoff-Gewebeleiste mit PUR-Dichtband, weicher Schutzlippe und UV-angeschweisstem Gewebestreifen sowie mit abknickbarer Schutzlasche.

Profile trocken, ohne Ansetzmörtel, an Fenster / Türen ausrichten und mit Kunstoffnägeln unter dem Armierungsgewebe in der Dämmplatte feststecken (ca. 4 Stck. / lfm).

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Menge: 31,000 m

**05.03.0027 Oberputz: Kalkfeinputz, 2 bis 3 mm, an Innendämmungen von Außenwandflä**
Aufbringen eines Oberputzes aus Kalkfeinputz,
Korngröße 0-0,8 mm, in 2-3 mm Schichtdicke.

Der Putz ist zeitrecht abzufilzen.

Die Gesamtputzdicke (Armierungsschicht & Oberputz) darf 10 mm nicht überschreiten.

Geeignet für eine bauseitige Farbbeschichtung mit Innensilikatfarbe.

Ausführung an Außenwanddämmungen, inkl.
der Wandscheiben neben dem Fenster
und an Fensterbankunter- / vorder- und oberseite.
Menge: 177,000 m2

**05.03.0028 Trennschnitte**
Trennschnitte herstellen, an Anschlüssen des Oberputzes zu
anderen Bauteilen.
Menge: 260,000 m

#### Untertitel 05.04 Stundenlohnarbeiten

*Hinweis: Stundenlohnarbeiten*
Arbeiten auf Nachweis dürfen nur nach vorheriger Genehmigung durch den Auftraggeber ausgeführt werden. Darüberhinaus sind dem Auftraggeber täglich Nachweise in doppelter Ausfertigung vorzulegen. Nur täglich anerkannte Nachweise werden vergütet.

In den nachfolgenden genannten Preisen sind sämtliche Überstunden, Auslösungen, Schmutzzulagen, Bauleitung und Polier usw. enthalten.

Personal:
Angeboten werden für die jeweilige Arbeitskraft ein Verrechnungssatz, der sämtliche Aufwendungen enthält, insbesondere die tatsächlichen Lohn- und Gehaltskosten einschließlich vermögenswirksamer Leistungen mit den Zuschlägen für Gemeinkosten, (Sozialkassenbeiträge, Unfallversicherung, Winterbauumlage u. dgl.) sowie Lohn- bzw. Gehaltsnebenkosten. Zuschläge für Überstunden sind eingerechnet, Zuschläge für Nacht-, Sonntags- und Feiertagsarbeit sind jedoch nicht eingerechnet und gesondert nachzuweisen Diese werden in Höhe der tatsächlich angefallenen tariflichen Mehrkosten zzgl. dem Beitrag zur gesetzlichen Unfallversicherung vergütet.

Die Kosten für den Einsatz von Kleingeräten, Werkzeugen, Maschinen für Handbenutzung (z.B. Bohrmaschine, Tischkreissäge, usw.) sind in die Verrechnungssätze einzurechnen.

Der Verrechnungssatz gilt als unabhängig von der Anzahl der abgerechneten Stunden.

**05.04.0001 Stundenlohnarbeiten Baufacharbeiter/-in**
Stundenlohnarbeiten durch Facharbeiter/-in Baustelleneinrichtung
auf Anordnung des AG ausführen.
Menge: 15,000 h

**05.04.0002 Stundenlohnarbeiten Bauhelfer/-in**
Stundenlohnarbeiten durch Bauhelfer/-in Baustelleneinrichtung
auf Anordnung des AG ausführen.
Menge: 15,000 h
